# Leibniz-Gymnasium G9-Erweiterung und Aula
Angebotsaufforderung (GAEB DA XML 3.2, DA83)
Projekt: 6520002910
Beschreibung: leere Berechtigungen
Währung: EUR
Nebenangebote zugelassen: ja
Vergabeart: Öffentliche Ausschreibung
Eröffnung: 06.12.2021 00:00:00
Ende der Zuschlagsfrist: 06.12.2021
Auftraggeber: Stadt DO -Städt. Immobilienwirtschaft, FB 65, Königswall 14, 44137 Dortmund, Telefon 0231 50-24798, Fax 0231 50-26716, E-Mail immobilienwirtschaft@dortmund.de; DV-Nummer: dvnr123; Vergabenummer: verg nr 345
Erstellt mit: GXML Toolbox V3.3 R20210630, iTWO_64 V10.0.1018, 10.10.2025

## 1. ATV Allgemeine Technische Vertragsbedingungen
1. ATV - Allgemeine Technische Vertragsbedingungen

Gültig ist die die DIN 18299, VOB Teil C

Die in der DIN 18299, VOB Teil C gemachten Angaben hinsichtlich des Geltungsbereiches,
der Stoffe und Bauteile, der Ausführung und der Nebenleistungen sind zu beachten.

1.1 Angaben zur Baustelle
1.1.1 Standort

Erweiterung Leibniz-Gymnasium und Umbau im Bestandsgebäude
Kreuzstr.163
44137 Dortmund

Die beiden bestehenden Schulgebäude des Leibniz-Gymnasiums und der Wilhelm-Röntgen-Realschule wurden 1967 errichtet. Die Schulgebäude wurden als zahnradförmige Sechsecke, in 3-4 geschossiger Bauweise erstellt. Die Bestandsgebäude sind mit einem Installationsgeschoss unterkellert.
Das Leibnizgymnasium soll, bei laufenden Schulbetrieb, durch zwei Anbauten (Nord und Süd) in konventioneller Bauweise erweitert werden.
Die Bruttogrundfläche des südlichen Anbaus (1.KG - 1.OG) inklusive Aula beläuft sich auf ca. 2.450qm, die des nördlichen Anbaus (2.KG -1.OG) auf ca. 3.400qm.
Die beiden Anbauten müssen laut Terminplan zeitversetzt (ca:10,5 Monate) erstellt werden, damit die Fluchtwegssituation aus den Bestandsgebäuden gewährleistet sind.
Begonnen wird mit den Arbeiten auf der nördlichen Seite (Schulhof) vom Leibnizgymnasium.
Nach Fertigstellung der beiden Anbauten werden noch Arbeiten im Bestand ausgeführt.

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
1.1.2 Baustelleneinrichtungs- / freizuhaltende Flächen

Der Auftragnehmer ist verpflichtet, alle zur Sicherung der Arbeitsstelle notwendigen Vorkehrungen zu treffen und alle für die reibungslose Durchführung der Bauarbeiten erforderlichen Maßnahmen zu ergreifen. Dies gilt auch im Hinblick auf die Unfallsicherung. Der AN hat dafür zu sorgen, dass seine Mitarbeiter mit funktionsfähiger PSA ausgestattet sind. Gemäß Arbeitsschutzgesetz § 3-6 hat jeder Unternehmer für seine Mitarbeiter eine Gefährdungsanalyse bzw. Gefährdungsbeurteilung durchzuführen.
14 Tage vor Arbeitsbeginn sind die Unterlagen dem SIGEKO zu übergeben.

Die Verantwortung für die umfassende Ausführung dieser Vorkehrungen und Maßnahmen und deren Funktionsfähigkeit liegt allein beim Auftragnehmer. Durch Weitergabe von Leistungen an Nachunternehmer wird diese  Verantwortlichkeit nicht eingeschränkt. Schäden, die durch Unterlassung oder mangelnde Sorgfalt bei der Sicherung der Baustelle Dritten entstehen, oder Ansprüche daraus, gehen in vollem Umfang zu Lasten des Auftragnehmers.

Mit Beginn der Bauarbeiten übernimmt der Auftragnehmer die Sicherung der Arbeitsstelle. Das Sichern der Lagerbereiche obliegt dem Auftragnehmer, ebenso die Einholung von Genehmigungen für die Nutzung öffentlicher Flächen.

Nachfolgend aufgeführte Leistungen müssen u. a. in die Baustelleneinrichtung einkalkuliert werden, wenn im LV nicht ausdrücklich in Form einer Leistungsposition daraufhingewiesen wird. Die Leistung beinhaltet den Auf- und Abbau, die Vorhaltung und alle ggf. erforderlichen Betriebsmittel:

- Bau-, Personal- und Materialcontainer in erforderlicher Anzahl für eigene Belange aufstellen, vorhalten und
  nach Beendigung der Bauarbeiten entfernen.

- Einrichten der für die Durchführung aller vertraglichen Leistungen erforderlichen Lager- und Arbeitsflächen,
  einschl. deren Beseitigung nach Beendigung der Arbeiten.

- Baumaschinen, Werkzeuge und Geräte für die Durchführung der Arbeiten anfahren, vorhalten und nach Beendigung der Arbeiten wieder abfahren.

- erforderliche Rüstungen und Hebezeuge.

1.1.3 Baustrom + Bauwasser

Siehe auch BVB 214, Punkt 0.3.3 + 0.3.4
Die Bauwasser- und Baustromkosten werden vom Auftraggeber übernommen.

1.2 Ergänzende Angaben
1.2.1 Allgemein

Sollte der Bieter der Auffassung sein, dass einzelne zur Erstellung der Arbeiten notwendige Leistungen unvollständig oder fehlerhaft beschrieben sind, so hat er während der Kalkulationsphase diese mit dem AG bzw. der ausschreibenden Stelle zu klären.

Die diebstahl- und beschädigungssichere Aufbewahrung gelagerter bzw. zwischengelagerter Materialien und Bauteile ist Sache des AN. Eine Bauwesenversicherung ist vom AN abzuschließen.

1.2.2 Ausführungsvorschriften

Der Bauherr setzt gemäß Baustellenverordnung einen Sicherheits- und Gesundheitsschutzkoordinator ein. Der AN benennt vor Auftragserteilung seinen für die Baustelle verantwortlichen Sicherheitsbeauftragten.

Technische Regelwerke: siehe  auch ZVB 215, Punkt 2.2

Den Auflagen der Behörden ist Folge zu leisten.

1.2.3 Baustelleneinrichtung

Für die Baustelleneinrichtung werden auf dem Grundstück in begrenztem Umfang Flächen zur Verfügung gestellt. Die Plätze für Personal-, Geräte- und Schuttcontainer müssen jeweils mit dem Bauherrn bzw. der Bauleitung festgelegt werden.

Der Unternehmer hat ohne besondere Vergütung, unaufgefordert und jeweils umgehend Schmutz und Schutt zu beseitigen, der durch die von ihm geleisteten Arbeiten entstanden ist, insbesondere auf Straßen und Gehwegen. Die Baustelle und alle übrigen benutzten Flächen sind sauber zu halten. Arbeitsstellen sind nach Abschluss der Arbeiten bzw. Räumung der Baustelle in den vorherigen Zustand zu versetzen.

Materialabfälle, Schutt u. Ä. dürfen in keinem Fall in die Kanalisation gelangen.

1.2.4 Entsorgung

Nicht wiederverwendbare Altbaustoffe, Aushubmaterialien und sonstige Stoffe aller im Leistungsverzeichnis enthaltenen Positionen sind einer Verwertung zuzuführen (Abfall zur Verwertung, siehe EVM Erg Abf).
Die Entgelte für die Entsorgung übernimmt der AN, sofern nicht gesondert in der Leistungsbeschreibung angegeben.

1.2.5 Auftragsabwicklung

Über die Leistungen ist ein Bautagebuch zu führen.

Siehe auch BVB 214, Punkt 10.2 und ZVB 215, Punkt 7.2

1.2.6 Umweltschutz

Siehe auch ZVB 215, Punkt 8

1.2.7 Schlechtwetter

Erschwernisse während der Bauarbeiten durch Witterungseinflüsse sind in den Einheitspreisen zu berück- sichtigen, sie werden nicht besonders vergütet. Eventuell auftretende wolkenbruchartige Regenfälle und ihre Folgen gelten als typische Gefahrenursachen im Bauwesen, die weder als höhere Gewalt noch als unabwendbarer Umstand im Sinne der VOB/B § 7, anzusehen sind. Alle Schäden, die durch Niederschlags- und Oberflächenwasser entstehen, sind vom AN ohne Vergütung unverzüglich zu beseitigen.

1.2.8. Sonstige Angaben

Der Auftragnehmer hat dafür Sorge zu tragen, dass während der Ausführung seiner Leistungen immer mindestens ein fließend deutsch sprechender Mitarbeiter seiner Firma auf der Baustelle anwesend ist.
Sofern dieser Mitarbeiter nicht anwesend ist, werden die übrigen Mitarbeiter durch die örtliche Bauleitung
des AG der Baustelle verwiesen.
 Zu den auf der Baustelle vorzuhaltenden Ausführungsunterlagen zählt neben den aktuellen Ausführungsplänen auch eine Ausfertigung dieser Leistungsbeschreibung.

1.2.9 Termine und Fristen

Die Termine sind aus den beiden Bauzeitenplänen (Nord und Süd)
bzw. BVB 214 (Punkt 1.1) zu entnehmen.

1.2.10 Unterlagen

1. Planunterlagen  - Lageplan + Baustelleneinrichtungspläne (Entwürfe)
        - Grundrisse und Schnittzeichnungen für Nord und Süd,
        - Deckenspiegel für Nord und Süd
        - Detailzeichnungen

        - Terminplan für Nord und Süd

## 300.0390 Trockenbauarbeiten
Datum: 10.10.2025

*Hinweis: 2. ZTV - Zusätzliche Technische Vertragsbedingungen*
2. ZTV - Zusätzliche Technische Vertragsbedingungen - Trockenbau

 Mitgeltende Normen und Regeln

Siehe ZVB 215, Punkt 2.2 und BVB 214, Punkt 10.1

 Angaben zu Stoffen und Bauteilen

Eigenes Rest- und Verpackungsmaterial, Verschnitt, Bruch und dergleichen sind vom AN kostenlos und
arbeitstäglich zu beseitigen. Sollte dies nicht erfolgen, wird der AG die Reingung zu Lasten des AN vornehmen.Die einschlägigen Vorschriften über die Entsorgung von Sonderabfall sind zu beachten.

Werden für einzubauendes Material Gütenachweise gemäß den Rechtsvorschriften, DIN-Bestimmungen oder Vertragsunterlagen gefordert, so sind diese vom Auftragnehmer ohne besondere Aufforderung zu erbringen.

 Angaben zur Ausführung

Allgemeines

Vor Ausführungsbeginn hat der Auftragnehmer mit dem Auftraggeber festzulegen, wo das zu verwendende Material auf der Baustelle gelagert werden kann, um gegenseitige Störungen der am Bau beteiligten Handwerker während der Bauausführung zu vermeiden.

Alle Maße sind vor der Ausführung am Bau zu überprüfen, sofern keine Detailzeichnungen mit verbindlichen Maßangaben vorliegen. Die Farben und das Material sind vor Bestellung mit dem Bauherrn abzusprechen.

 Bei Schleifarbeiten im Trockenverfahren sind Absauggeräte zu verwenden.

Befestigungselemente, die im Ausnahmefall Flächendichtungen durchdringen, sind mit auf das Dichtungs- material abgestimmten Abdichtungsstoffen (i.d.R. ohne Lösungsmittel) abzudichten. Im Zweifel ist Rücksprache mit der Bauleitung erforderlich.

 Bei brandschutztechnischen Anforderungen an Wände und Decken ist die Muster-Richtlinie über brandschutztechnische Anforderungen an Leitungsanlagen (Muster-Leitungsanlagen-Richtlinie - MLAR) zu beachten.

Die Verarbeitungsvorschriften und -richtlinien der Hersteller der Trockenbausysteme sind zu beachten. Dem Auftraggeber ist auf Verlangen Einsicht in diese zu gewähren. Das gilt besonders für Anzahl und Anordnung der Befestigungspunkte sowie die Fugenausbildung.

 Müssen in einem Raum Deckenplatten im Randbereich geschnitten werden, so müssen die Abmessungen an allen Rändern gleich groß sein. Es darf nicht mit einer ganzen Platte begonnen und dann einseitig zugeschnitten werden. Dies gilt auch für Metallabhangdecken.

Alle zur Montage erforderlichen Befestigungsmittel sind in die Einheitspreise mit einzukalkulieren.
Befestigungs- und Verbindungsmittel wie Schrauben, Bolzen und Dübel müssen entsprechend dem jeweiligen Verwendungszweck und gemäß den Anforderungen ausgewählt werden. Bei der Auswahl sind die hierfür gültigen Normen und der aktuelle "Stand der Technik" zu berücksichtigen und zu befolgen.

Sämtliche vorhandenen Untergründe und Grundierungen sind auf ihre Brauchbarkeit und Festigkeit hin zu
überprüfen. Sind Mängel an den zu behandelnen Flächen zu erkennen, so sind diese unverzüglich anzuzeigen. In diesem Zusammenhang wird besonders auf die DIN 1961, § 4, Abs. 3 hingewiesen.
Erfolgt keine Beanstandung, so stellt der beanstandungsfreie Beginn der Arbeitsleistung die Anerkennung des Untergrundes einschl. der vorhandenen Grundierung dar.

 Trockenputz, Trockenbauoberflächen

Sofern bei der Beschreibung der Leistung nichts anderes angegeben ist, sind die Oberflächen von Gipsplatten in der Qualitätsstufe Q2 nach Merkblatt Nr.2 Verspachtelungen von Gipsplatten - Oberflächengüten auszuführen.

 Angaben zur Abrechnung

 Im Zuge der Bauarbeiten verdeckte Leistungen sind vorher aufzumessen. Mit dieser Handlung kann eine technische Abnahme verbunden werden; sie gilt jedoch nicht als rechtsgeschäftliche Abnahme.

Sonstige Angaben

Der Auftragnehmer hat dafür Sorge zu tragen, dass während der Ausführung seiner Leistungen immer mindestens ein fließend deutsch sprechender Mitarbeiter seiner Firma auf der Baustelle anwesend ist.

Folgende Ausführungszeichnungen sind der Leistungsbeschreibung als PDF-Datei beigefügt:

  Planunterlagen gemäß ATV 1.2.10 Unterlagen

Die beigefügten Zeichnungen dienen als Grundlage für die Kalkulation. Die genauen Maße werden nach Auftragsvergabe festgelegt.

 Die vom Auftragnehmer verwendeten Ausführungsunterlagen müssen den Freigabevermerk des Auftraggebers oder des Architekten tragen. Durch Übergabe neuer Unterlagen ungültig gewordene Unterlagen sind vom Auftragnehmer entsprechend zu kennzeichnen und aufzubewahren. Nicht freigegebene Unterlagen dürfen nicht verwendet werden. Dies entbindet den Auftragnehmer aber nicht von seiner eigenen Prüfungs- und Hinweispflicht. Diese bleiben unberührt.

### Leistungsbuch 1 Trockenbauarbeiten

#### Hauptgruppe 1.1 Bauabschnitt Nord

##### Untergruppe 1.1.1 Demontagen, Schutzabdeckungen

**1.1.1.10 Folienwände**
Staubschutzwände als Foliewände einschliesslich der erforderlichen Trag- und Unterkonstruktion aus Holz, Fugendichtung nach Wahl des AN,
Bespannung mit 0,5 mm PE-Folie,
herstellen, vorhalten und beseitigen.
Höhe bis ca. 3,50 m.
Menge: 30,000 qm

**1.1.1.20 Durchgang mit Reißverschluß als Zulage zur Vorposition**
Durchgang mit Reißverschluß als Zulage zur Vorposition,
Durchganggröße ca. 1,00 x 2,00 m
Verschluß: Reißverschluß, staubdicht, beidseitig bedienbar,
für die Dauer der Arbeiten vorhalten und nach Gebrauch entfernen.
Menge: 1,000 St

**1.1.1.30 Schliessen Fensteröffnung, behelfsmäßig**
Behelfsmäßiges, einbruchgesichertes Schließen von Fensteröffnungen in der Fassade als Witterungs- und Einbruchsschutz, bestehend aus einer Holzunterkonstruktion
mit 0,5 mm PE-Folie bespannt;
herstellen, vorhalten und beseitigen.
Menge: 50,000 qm

**1.1.1.40 Schutzabdeckung mit Folie u. Spanplatten**
Abdeckung von Fußböden mit einer Lage 0,5 mm PVC-Folie,
Stoßbereich überklebt und darüberliegenden 16 mm Spanplatten,
für die Dauer der Arbeiten vorhalten und nach Gebrauch entfernen.
Menge: 60,000 qm

**1.1.1.50 Schutzabdeckung folienbeschichteter Kartonage**
Abdeckung von Fußböden mit einer Lage
Schutzabdeckung folienbeschichteter Kartonage,
Stoßbereich überklebt,
für die Dauer der Arbeiten vorhalten und nach Gebrauch entfernen.
Menge: 20,000 qm

##### Untergruppe 1.1.2 Wände, Vorsatzschalen

*Hinweis: Vorbemerkung*
Die Montage erfolgt entsprechend den Beschreibungen in den ZTV Trockenbauarbeiten.

Die Preise verstehen sich für Lieferung, Transport und
Montage.
Der obere Wandanschluss erfolgt unterseitig an die
Bestandsdecke bzw. -unterzüge. Ein gleitender Anschluss wird gesondert vergütet.

**1.1.2.10 TB01 - Trennwand Büroraum übliche Tätigkeit, 150mm, 42dB**
Nichttragende innere Trennwand DIN 4103-1 als Montagewand,

Feuerwiderstandsklasse DIN 4102-2: F30.
Rechenwert des bewerteten Schalldämm-Maßes Rw,R = 42 dB.
Bewertetes Schalldämm-Maß Rw = 45 dB

Wandhöhe: ca. 3,44-3,49 m  (max. zul. Wandhöhe: 5,00 m)
Wanddicke: 150 mm

Umlaufende Anschlüsse starr, vorhandener Befestigungsuntergrund Stahlbeton/ Mauerwerk.
Ausführung mit Unterkonstruktion aus verzinkten Stahlblechprofilen DIN 18182-1, Metallständer CW 100, Boden und Deckenanschlüsse mit Randprofilen UW 100/40, Befestigung mit bauaufsichtlich zugelassenen Befestigungsmitteln.

Dämmschicht aus Mineralwolle nach DIN EN 13162,
Dicke 80 mm,
Brandverhalten nach DIN EN 13501-1: A1,
Wärmeleitfähigkeit  = 0,040 W/(mK),*
längenbezogener Strömungswiderstand nach DIN EN 29053:
r = 5 - 50 kPa·s/m², einlagig, dicht stoßen, abrutschsicher verlegen.

Beplankung beidseitig aus Gipsplatten GKB/GKFi  DIN 18180:
Bauplatten, je Seite zweilagig,
1. Lage GKB Plattendicke 12,5 mm,
2. Lage GKFi Plattendicke 12,5 mm
Verarbeitung gemäß DIN 18181.

Verspachtelung der Gipsplatten gemäß Merkblatt Nr. 2 des Bundesverbandes der Gipsindustrie e.V. Qualitätsstufe Q2 Standardverspachtelung, Verarbeitung gemäß DIN 18181.
Menge: 50,000 m2

**1.1.2.20 TB04 - Fz-Vorsatzschale 2xFz mit WD 60mm WLG035 für Windfang**
Metall-Einfachständerwand, einseitig 2-lagig mit zementgebundener Bauplatte,
für Feuchträume der Beanspruchungsklasse FBK II, einschliesslich Klein- und Befestigungsmaterial liefern
und mit umlaufend starren Anschlüssen fachgerecht gem. Herstellervorschrift montieren.

Gesamtdicke:  bis 0,25 cm
Gesamthöhe:  bis ca.3,44-3,49m
Einbauort:  Wasch- und WC-Bereiche

Ausführung wie folgt:

Unterkonstruktion:
als Einfach-Ständerwerk aus verzinkten Stahlblechprofilen
DIN 18182-1/ DIN EN 14195:
UW-Randprofile:  75-06;
CW-Profile:  75-06;
Korrosionsschutz:  C3
Ständerabstand:  625 mm

Beplankung:
Einseitig 2-lagig, mit 2 x 12,5 mm, zementgebundene Bauplatte;
Befestigung mit Schnellbauschrauben DIN 18182-2,
sichtbare Befestigungsmittel und Fugen der äusseren
Plattenlage sind zu spachteln.

Untere Wandanschluss:
Der untere Wandanschluß erfolgt auf der Rohdecke.
Das U-Profil ist vor Einbau der Sanitär-Montageelemente in Abstimmung mit der Bauleitung und Sanitärinstallateur zu montieren.

Dämmschicht:
Aus mineralischem Faserdämmstoff nach
DIN EN 13 162-1, gesundheitlich unbedenklich nach der Gefahrstoff-Verordnung, unkaschiert, einlagig,
lückenlos und abrutschsicher eingebaut.
Dicke: 1x 60 mm
Euroklasse: nichtbrennbar A1 nach DIN EN 13 501-1
Wärmeleitfähigkeitsgruppe: 035
Rohdichte: 30 kg/m³

Feuerwiderstandsklasse:
ohne Anforderung

Verspachtelung:
Verspachtelung gemäß IGG-Merkblatt 2, Qualitätsstufe Q2 Standardverspachtelung zur Aufnahme von Fliesen
Menge: 20,000 m2

**1.1.2.30 TB06 - Fz-Doppelständerwerk**
Nichttragende innere Trennwand DIN 4103-1 als Montagewand,

Feuerwiderstandsklasse DIN 4102-2: F30.

Wandhöhe: ca. 3,44-3,49 m  (max. zul. Wandhöhe: 5,00 m)
Wanddicke: 300 mm

Umlaufende Anschlüsse starr, vorhandener Befestigungsuntergrund Stahlbeton/ Mauerwerk.
Ausführung mit Unterkonstruktion aus verzinkten Stahlblechprofilen DIN 18182-1, Metallständer CW 75,
Korrosionsschutz: C3
Boden und Deckenanschlüsse mit Randprofilen UW 75/40, C3,
Befestigung mit bauaufsichtlich zugelassenen Befestigungsmitteln.

Dämmschicht aus Mineralwolle nach DIN EN 13162,
Dicke 60 mm,
Brandverhalten nach DIN EN 13501-1: A1,
Wärmeleitfähigkeit  = 0,040 W/(mK),*
längenbezogener Strömungswiderstand nach DIN EN 29053:
r = 5 - 50 kPa·s/m², einlagig, dicht stoßen, abrutschsicher verlegen.

Beplankung beidseitig aus Faserzementplatten:
Bauplatten, je Seite zweilagig,
1. Lage Fz Plattendicke 12,5 mm,
2. Lage Fz Plattendicke 12,5 mm
Verarbeitung gemäß DIN und Herstellervorschriften.

Verspachtelung der Bauplatten Qualitätsstufe Q2. Standardverspachtelung, Verarbeitung gemäß DIN und Herstellervorschriften.
Menge: 50,000 m2

**1.1.2.40 TB07 - GK-Vorwand GKB/GKFi**
Freistehende Vorsatzschale als einseitig beplankte leichte Trennwand DIN 4103-1, Einbaubereich 1/ 2, einschliesslich Klein- und Befestigungsmaterial liefern und mit umlaufend starren Anschlüssen fachgerecht gem. Herstellervorschrift als Vorsatzschale montieren.

Gesamtdicke:  bis 25 cm
Gesamthöhe:  bis ca. 3,44-3,49 m

Umlaufende Anschlüsse starr, vorhandener Befestigungsuntergrund Stahlbeton/ Mauerwerk.
Ausführung mit Unterkonstruktion aus verzinkten Stahlblechprofilen DIN 18182-1,
Metallständer CW 75, Ständerabstand: 625 mm;
Boden und Deckenanschlüsse mit Randprofilen UW 75/40,
Befestigung mit bauaufsichtlich zugelassenen Befestigungsmitteln.

Untere Wandanschluss:
Der untere Wandanschluß erfolgt auf der Rohdecke,

Dämmschicht aus Mineralwolle nach DIN EN 13162, Dicke 60 mm, Brandverhalten nach DIN EN 13501-1: A1, Wärmeleitfähigkeit = 0,040 W/(mK), längenbezogener Strömungswiderstand nach DIN EN 29053: r = 5 kPa·s/m², einlagig, dicht stoßen, abrutschsicher verlegen.

Beplankung beidseitig aus Gipsplatten GKB/GKFi  DIN 18180:
Bauplatten, je Seite zweilagig,
1. Lage GKB Plattendicke 12,5 mm,
2. Lage GKFi Plattendicke 12,5 mm
Verarbeitung gemäß DIN 18181.

Verspachtelung der Gipsvliesplatten gem. Herstellerangaben.
Fugenverspachtelung zur Aufnahme von Fliesen/
Fugenverspachtelung sowie vollflächige Verspachtelung zur Aufnahme von Anstrich/Tapete/Oberputz/Fliesenbelag.
Verarbeitung gemäß DIN 18181.
Menge: 20,000 m2

**1.1.2.50 TB08 - GK-Vorwand 2xGKBi**
Freistehende Vorsatzschale als einseitig beplankte leichte Trennwand DIN 4103-1, einschliesslich Klein- und Befestigungsmaterial liefern und mit umlaufend starren Anschlüssen fachgerecht gem. Herstellervorschrift als Vorsatzschale montieren.

Gesamtdicke:  bis 25 cm
Gesamthöhe:  bis ca.3,44-3,49m

Umlaufende Anschlüsse starr, vorhandener Befestigungsuntergrund Stahlbeton/ Mauerwerk.
Ausführung mit Unterkonstruktion aus verzinkten Stahlblechprofilen DIN 18182-1,
Metallständer CW 75, Ständerabstand: 625 mm;
Boden und Deckenanschlüsse mit Randprofilen UW 75/40,
Befestigung mit bauaufsichtlich zugelassenen Befestigungsmitteln.

Untere Wandanschluss:
Der untere Wandanschluß erfolgt auf der Rohdecke,

Dämmschicht aus Mineralwolle nach DIN EN 13162, Dicke 60 mm, Brandverhalten nach DIN EN 13501-1: A1, Wärmeleitfähigkeit = 0,040 W/(mK), längenbezogener Strömungswiderstand nach DIN EN 29053: r = 5 kPa·s/m², einlagig, dicht stoßen, abrutschsicher verlegen.

Beplankung beidseitig aus Gipsplatten GKB/GKFi  DIN 18180:
Bauplatten, je Seite zweilagig,
1. Lage GKBi Plattendicke 12,5 mm,
2. Lage GKBi Plattendicke 12,5 mm
Verarbeitung gemäß DIN 18181.

Verspachtelung der Gipsvliesplatten gem. Herstellerangaben.
Fugenverspachtelung zur Aufnahme von Fliesen/
Fugenverspachtelung sowie vollflächige Verspachtelung zur Aufnahme von Anstrich/Tapete/Oberputz/Fliesenbelag.
Verarbeitung gemäß DIN 18181.
Menge: 110,000 m2

**1.1.2.60 TB09 - Fz-Vorwand 2xFz**
Metall-Einfachständerwand als Vorsatzschale, einseitig 2-lagig mit zementgebundener Bauplatte,
für Feuchträume der Beanspruchungsklasse FBK II, einschliesslich Klein- und Befestigungsmaterial liefern
und mit umlaufend starren Anschlüssen fachgerecht gem. Herstellervorschrift montieren.

Gesamtdicke:  bis 0,25 cm
Gesamthöhe:  bis ca. 3,44-3,49 m
Einbauort:  Wasch- und WC-Bereiche

Ausführung wie folgt:

Unterkonstruktion:
als Einfach-Ständerwerk aus verzinkten Stahlblechprofilen
DIN 18182-1/ DIN EN 14195:
UW-Randprofile:  75-06;
CW-Profile:  75-06;
Korrosionsschutz:  C3
Ständerabstand:  625 mm

Beplankung:
Einseitig 2-lagig, mit 2 x 12,5 mm, zementgebundene Bauplatte;
Befestigung mit Schnellbauschrauben DIN 18182-2,
sichtbare Befestigungsmittel und Fugen der äusseren
Plattenlage sind zu spachteln.

Untere Wandanschluss:
Der untere Wandanschluß erfolgt auf der Rohdecke.
Das U-Profil ist vor Einbau der Sanitär-Montageelemente in Abstimmung mit der Bauleitung und Sanitärinstallateur zu montieren.

Dämmschicht:
Aus mineralischem Faserdämmstoff nach
DIN EN 13 162-1, gesundheitlich unbedenklich nach der Gefahrstoff-Verordnung, unkaschiert, einlagig,
lückenlos und abrutschsicher eingebaut.
Dicke: 1x 80 mm
Euroklasse: nichtbrennbar A1 nach DIN EN 13 501-1
Wärmeleitfähigkeitsgruppe: 035
Rohdichte: 30 kg/m³

Feuerwiderstandsklasse:
ohne Anforderung

Verspachtelung:
Verspachtelung gemäß IGG-Merkblatt 2, Qualitätsstufe Q2 Standardverspachtelung zur Aufnahme von Fliesen
Menge: 75,000 m2

**1.1.2.70 TB015 - Fz-Vorsatzschale mit WD für Treppenhaus/Aufzugschacht im KG2**
GK-Vorsatzschale mit WD für
Treppenhaus/Aufzugschacht im KG2

WD mineralisch WLG040, d=10cm

Freistehende Vorsatzschale als einseitig beplankte leichte Trennwand DIN 4103-1, Einbaubereich 1/ 2, einschliesslich Klein- und Befestigungsmaterial liefern und mit umlaufend starren Anschlüssen fachgerecht gem. Herstellervorschrift als Vorsatzschale montieren.

Gesamtdicke:  bis 12 cm
Gesamthöhe:  bis ca. 2,51 m

Umlaufende Anschlüsse starr, vorhandener Befestigungsuntergrund Stahlbeton/ Mauerwerk.
Ausführung mit Unterkonstruktion aus verzinkten Stahlblechprofilen DIN 18182-1,
Metallständer CW 100, Ständerabstand: 625 mm;
Boden und Deckenanschlüsse mit Randprofilen UW 100/40,
Befestigung mit bauaufsichtlich zugelassenen Befestigungsmitteln.

Untere Wandanschluss:
Der untere Wandanschluß erfolgt auf der Rohdecke,

Dämmschicht aus Mineralwolle nach DIN EN 13162,
Dicke 100 mm, Brandverhalten nach DIN EN 13501-1: A1, Wärmeleitfähigkeit = 0,035 W/(mK), längenbezogener Strömungswiderstand nach DIN EN 29053: r = 5 kPa·s/m², einlagig, dicht stoßen, abrutschsicher verlegen.

Beplankung:
Einseitig 1-lagig, mit 12,5 mm, zementgebundene Bauplatte;
Befestigung mit Schnellbauschrauben DIN 18182-2,
sichtbare Befestigungsmittel und Fugen der äusseren
Plattenlage sind zu spachteln.

Verspachtelung der Bauplatten gem. Herstellerangaben.
Fugenverspachtelung zur Aufnahme von Anstrich
Verarbeitung gemäß DIN 18181.
Menge: 65,000 m2

*Hinweis: Zulagen*

**1.1.2.80 Eckschutzprofile**
Eckschutzprofile liefern und lot- und fluchtrecht an
allen gefährdeten Ecken gemäß Herstellervorschrift
anbringen und einspachteln,
als Zulage zu allen Gipsplatten-Ständerwänden.
Menge: 110,000 m

**1.1.2.90 Zulage UA Profil im Bereich UP-Sanitärmontagegestelle**
UA-Profile, seitlich der Sanitärmontagegestelle
für WC's, Urinale, Waschtische, etc.

Materialstärke: min. 2 mm
Korrosionsschutz: C3
Achsabstand: 62,5 cm

liefern und fachgerecht einbauen.
Menge: 330,000 m

**1.1.2.100 Zulage gleitender Deckenanschluss**
Ausbildung von gleitenden Deckenanschlüssen
für vorgenannte Metallständerwände "TB01" bis d= 170 mm,
es sind Deckendurchbiegungen von 25 bis 30 mm anzusetzen:

- oberes UW-Profil über 4 Lagen GK-Platten an der Decke
  verschraubt (Toleranzausgleich).
- CW-Ständerprofil endet entsprechend der zu erwartenden
  Deckendurchbiegung unterhalb des UW-Profils
- die Beplankung der Ständerwerkswand wird nur mit dem
  CW-Profil und nicht mit dem UW-Profil verschraubt
- Abstand a von Decke aus bis OK GK-Beplankung bei
  Wänden mit  Brandschutzanforderung 10-20 mm,
  bei Wänden ohne Brandschutzanforderung 10-30 mm

Einschliesslich Kantenschutzprofil und Trennwandkitt.
Menge: 45,000 m

**1.1.2.110 T-Verbindung**
Zulage zu den vorgenannten Metallständerwerks- und
Schachtwänden, für die Ausbildung eines T-Anschlusses
wie folgt:

- eine Wand durchlaufend (alle Beplankungslagen)
- die zweite Wand wird stumpf gegen diese gestoßen über eine
  Trennlage
- es ist zu beachten, dass in diesem Bereich bei beiden
  Wänden jeweils ein CW-Profil liegt
- Anschlussfugen sind entsprechen Herstellerrichtlinien zu
  verspachteln und zu schleifen (malerfertig)
- Höhe ca. 3,44 bis 3,57 m
Menge: 5,000 m

**1.1.2.120 Zulage für Türöffnung**
Zulage für Türöffnung in 2-lagig beplankte Montagewand bei Wanderstellung mit verstärkten Türpfosten (2 mm) aus C- bzw. UA-Ständerprofilen, incl. aller erforderlichen Verstärkungsprofile sowie Kopfstück, Fußplatte und Befestigungsmaterial,

Grösse der Öffnung im Lichten:
Breite:  1,01 cm
Höhe:  2,135 cm (ü.OKFFB)
Fertigwanddicke: bis 150 mm
Menge: 7,000 St

**1.1.2.130 Traverse**
Traverse aus Stahlblech, verzinkt, für wandhängende Lasten,
Konsollast DIN 18183 bis 1,5 kN/m Wandlänge,
Ausführung mit Multiplexplatten-Einlage 30 mm,
zum Einbau in Trennwänden und Vorsatzschalen,
verschraubt mit CW-Profilen mit Bohrschrauben ST 4,2x13,
liefern und einbauen in Abstimmung mit der Bauleitung, bzw. Fachplanung TGA/Innenarchitektur.
Menge: 12,000 m

**1.1.2.140 Putzabschlussprofile**
Abschlussprofile für Gipsplatten-Ständerwände liefern und im Anschlussbereich / Übergang zu Bauteilen aus verputztem Mauerwerk oder Beton gemäß Herstellervorschrift anbringen
und einspachteln,
als Zulage zu allen Gipsplatten-Ständerwänden.
Menge: 12,000 m

**1.1.2.150 Zulage Qualitätsstufe Q 3**
Zulage für die Verspachtelung gemäß IGG-Merkblatt 2,
in der Qualitätsstufe Q 3.
Menge: 380,000 m2

**1.1.2.160 Zulage vorzeitiges Beplanken im Fußbereich**
Zulage für vorzeitiges einseitiges Beplanken des
Wandfusses vor Ausführung der Estricharbeiten durch Einbau eines ca. 300 mm hohen Plattenstreifens der auszuführenden Beplankung (2-lagig, mit Höhenversatz zum späteren Anarbeiten/Vervollständigen der Beplankung).
Menge: 130,000 m

**1.1.2.170 Zulage zeitversetztes Schließen von Wänden und Vorsatzschalen**
Zulage zeitversetztes Schließen von Wänden und Vorsatzschalen, zur Ausführung von Installationsarbeiten
Menge: 305,000 m2

**1.1.2.180 Zulage Eckausbildung 90°**
Zulage für das Herstellen von 90 Grad Innen- und Außenecken als Wandanschluss.
Menge: 10,000 m

**1.1.2.190 Zulage Herstellen von Aussparungen**
Zulage für das Herstellen von Aussparungen
in Trockenbau-Ständerwänden und Vorsatzschalen für Öffnungen,
einschl. aller Traversen- und Verstärkungsprofile.
Öffnungsgröße: 0,80 bis 1,60 m2
Menge: 2,000 St

**1.1.2.200 Zulage Herstellen von Wanddurchführungen 20/20, 30/20 bis 50/20**
Wanddurchführungen in Trockenbauständerwänden
durch Herstellen des Ausschnitts sowie des dauerelastischen Anschlusses durchführender Leitungen, Kanäle u. dgl.
Größe: 20/20 cm bis 50/20 cm
Menge: 25,000 St

**1.1.2.210 Revisionsöffnung als Zulage 20 x 20**
Zulage für das Herstellen von Revisionsöffnungen in
Trockenbauwände, -vorsatzschalen, -verkofferungen, etc. doppelt beplankt,
Abmessung: 20 x 20 cm
Ausführung mit Stahlblechklappe mit Zargenrahmen und Vorreiberverschluß, weiß lackiert.
Menge: 4,000 St

**1.1.2.220 Revisionsöffnung als Zulage 40 x 40**
Zulage für das Herstellen von Revisionsöffnungen in
Trockenbauwände, -vorsatzschalen, -verkofferungen, etc. doppelt beplankt,
Abmessung: 40 x 40 cm
Ausführung mit Stahlblechklappe mit Zargenrahmen und Vorreiberverschluß, weiß lackiert.
Menge: 2,000 St

**1.1.2.230 Revisionsklappe wie vor, jedoch 40x40, F90**
Zulage für die zuvor beschriebene Revisionsklappe,
mit Brandschutzanforderung in der
Feuerwiderstandsklasse F90.
Menge: 2,000 St

**1.1.2.240 Zulage Anarbeiten an Sanitärtraggestell Waschtisch**
Menge: 32,000 St

**1.1.2.250 Zulage Anarbeiten an Sanitärtraggestell WC**
Menge: 14,000 St

**1.1.2.260 Zulage Anarbeiten an Sanitärtraggestell Urinal**
Menge: 6,000 St

**1.1.2.270 Elektro-/Sanitärdurchführungen-Ausschnitt 50 mm**
Elektro-/Sanitädurchführungen-Ausschnitt in 2-lagig beplankte
Vorsatzschalen und Trennwände,
Einfach- oder Doppelständerwände ohne
Anforderungen an den Brandschutz anlegen und herstellen.

Durchmesser: bis 50 mm
Menge: 160,000 St

**1.1.2.280 Elektro-/Sanitärdurchführungen-Ausschnitt 75 mm**
Elektro-/Sanitädurchführungen-Ausschnitt in 2-lagig beplankte
Vorsatzschalen und Trennwände,
Einfach- oder Doppelständerwände ohne
Anforderungen an den Brandschutz anlegen und herstellen.

Durchmesser: bis 75 mm
Menge: 70,000 St

**1.1.2.290 Elektro-/Sanitärdurchführungen-Ausschnitt 100 mm**
Elektro-/Sanitädurchführungen-Ausschnitt in 2-lagig beplankte
Vorsatzschalen und Trennwände,
Einfach- oder Doppelständerwände ohne
Anforderungen an den Brandschutz anlegen und herstellen.

Durchmesser: bis 100 mm
Menge: 2,000 St

**1.1.2.300 Elektro-/Sanitärdurchführungen-Ausschnitt 125 mm**
EElektro-/Sanitädurchführungen-Ausschnitt in 2-lagig beplankte
Vorsatzschalen und Trennwände,
Einfach- oder Doppelständerwände ohne
Anforderungen an den Brandschutz anlegen und herstellen.

Durchmesser: bis 125 mm
Menge: 14,000 St

**1.1.2.310 Elektro-/Sanitärdurchführungen-Ausschnitt 150 mm**
Elektro-/Sanitädurchführungen-Ausschnitt in 2-lagig beplankte
Vorsatzschalen und Trennwände,
Einfach- oder Doppelständerwände ohne
Anforderungen an den Brandschutz anlegen und herstellen.

Durchmesser: 150 mm
Menge: 2,000 St

**1.1.2.320 Elastischer Anschluss**
Verfugung, elasto-plastisch, einseitig der Wandanschlüsse der mit Plattenmaterial bekleideten Flächen gegen thermisch belastete Bauteile, mit 1-Komponeten-Dichtstoff auf Acryldispersionsbasis (überstreichbar).
Menge: 250,000 m

**1.1.2.330 TB14 GKFi Wandverjüngung, loser Anschluss an Fassade, F0**
Verjüngung
Loser Anschluß der Trennwand mit Türöffnung auf dem Treppenpodest des KG1-Treppenhaus West an die
Pfosten -Riegel-Fassade.
Menge: 3,000 m

**1.1.2.340 Seitliche Durchbruchverkleidung im Übergang Bestand Anbau**
Gleitender Wandanschluß aus Fz-Platten auf Kleberbatzen,
Konstruktion gemäß Herstellerangaben;
Gebäudeteilfuge, ca. 35mm, mit Mineralwolle, nicht brennbar F90 verstopfen;
Eckschutzschiene mit Gewebeband flächenbündig aufspachteln.

Gesamtbreite: ca. 60 cm

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Menge: 20,000 m

##### Untergruppe 1.1.3 Koffer / Schächte

**1.1.3.10 Abkofferung GKB, 2-seitig**
Abkofferung als GK-Verkleidung für Rohrleitungen und dergleichen herstellen,
vor Stahlbeton-/ Mauerwerkswänden, 2-seitig,
Abwicklung bis 0,50 m (ca. 0,25 m + 0,25 m)
Höhe: bis 3,50 m,
Unterkonstruktion aus verzinkten Stahlblechprofilen,
DIN 18182-1/DIN 18183, als Metalleinfachständerwerk,
CW/UW-Profile 50 mm,
befestigen der Unterkonstruktion mit Dübeln und Schrauben,
Dämmschicht aus mineralischen Faserdämmstoff,
DIN 18165-1, in Platten, 1-lagig, Dicke 40 mm, Wärmeleitfähigkeitsgruppe 040,
Beplankung aus Gipskartonplatten (GKB),
DIN 18180, Plattendicke 1 x 12,5 mm, befestigen mit systemspezifischen Befestigungsmitteln,
einschliesslich Eckausbildung mit zusätzlichen Ständerprofilen, außenseitig mit Kantenschutz, spachteln und schleifen,
Verspachtelung gemäß Merkblatt Nr. 2 (IGG, April 2003)
Qualitätsstufe Q2.
Menge: 40,000 m

**1.1.3.20 Abkofferung GKB, 3-seitig**
Abkofferung als GK-Verkleidung für Rohrleitungen und dergleichen herstellen,
vor Stahlbeton-/ Mauerwerkswänden, 2-seitig,
Abwicklung bis 0,75 m (ca. 0,25 m + 0,25 m + 0,25 m)
Höhe: bis 3,50 m,
Unterkonstruktion aus verzinkten Stahlblechprofilen,
DIN 18182-1/DIN 18183, als Metalleinfachständerwerk,
CW/UW-Profile 50 mm,
befestigen der Unterkonstruktion mit Dübeln und Schrauben,
Dämmschicht aus mineralischen Faserdämmstoff,
DIN 18165-1, in Platten, 1-lagig, Dicke 40 mm, Wärmeleitfähigkeitsgruppe 040,
Beplankung aus Gipskartonplatten (GKB),
DIN 18180, Plattendicke 1 x 12,5 mm, befestigen mit systemspezifischen Befestigungsmitteln,
einschliesslich Eckausbildung mit zusätzlichen Ständerprofilen, außenseitig mit Kantenschutz, spachteln und schleifen,
Verspachtelung gemäß Merkblatt Nr. 2 (IGG, April 2003)
Qualitätsstufe Q2.
Menge: 8,000 m

##### Untergruppe 1.1.4 Abhangdecken GK

*Hinweis: Hinweis*
Die genauen Abhanghöhen müssen vor Ort mit der Bauleitung unter Berücksichtigung der Fensterhöhen und Installationen vor Ausführungsbeginn abgestimmt werden.

**1.1.4.10 Abhangdecke Gipskarton, GKBI Feuchtraum (Windfang)**
Gipskartondecke als abgehängte Deckenkonstruktion, einseitig mit Gipskarton-Bauplatten GKBI beplankt,
auf drucksteifer Unterkonstruktion aus verzinkten Metallprofilen befestigt, mit Abhängern flucht- und waagerecht abgehängt und bauaufsichtlich zugelassen. Befestigungsmitteln befestigt.
Ausführung gemäß Herstellervorschrift, einschl. allen Anschlussarbeiten und Anschlussfugen,
Verbindungs- und Befestigungsmittel.
Unterkonstruktion nach DIN 18181:2007-02:
Profile:
Drucksteife Ausführung aus verzinkten:
- Stahlblechprofilen CD 60/27 als Grund- und
Tragprofil nach EN 14195,
Abhänger:
- Abhängen mit Noniussystemen (Ober-/Unterteil)
- Befestigen mit bauaufsichtlich zugelassenen Befestigungsmitteln
Verbindung:
- Verbindung Grund-Tragprofil mittels Kreuzverbindern,
- Abhänger und Kreuzverbinder nach EN 13964,
Achsabstand Abhänger: max. 900 mm,
Achsabstand Grundprofil: max. 1000 mm,
Achsabstand Tragprofil: 330 / 333 mm,
Beplankung:
Gipsplatte Typ H2 nach DIN EN 520 mit
reduzierter Wasseraufnahmefähigkeit,
(imprägnierte GK-Bauplatten GKBI nach DIN 18180),
1-lagig, Dicke: 1x 12,5 mm,
Platten stumpf stoßen und verspachteln.
Fugenausführung / Verspachtelung:
Schraubköpfe mit Schraubkopf- und Repairspachtel
flächenbündig abspachteln, Fugenausbildung nach Herstellervorschrift anwenden.
Oberfläche:
Standardverspachtelung gemäß IGG-Merkblatt 2,
Qualitätsstufe: Q 2

Untergrund:  Stahlbeton, Beton-Hohlkammerdecke
Abhanghöhe:  h = ca. 0,57 m
Einbauhöhe:  h = ca. 2,80 m
  (UK angehängte Decke)
Raumhöhe:  h = ca. 3,49m
  (lichte Raumhöhe im Rohbau)

Einbauorte:  KG
Menge: 10,000 m2

**1.1.4.20 Zulage Kleinflächen**
Zulage für das Herstellen der Abhangdecken GKB, GKBI,
wie zuvor beschrieben,
jedoch in Kleinflächen < 5,0 m2,
in kleinen Räumen bzw. Kleinflächen
Menge: 10,000 m2

**1.1.4.30 Dehnfuge in Plattendecke**
Dehnfuge für Bauteiltrennung in Plattendecken anlegen.
Menge: 5,000 m

**1.1.4.40 Zulage Weitspannträger ohne Brandschutzanforderung bis 3,00 m**
Unterdecke DIN 18168-1, als freitragende Abhangdecke,
Raumbreite = 3,00 m
Einbauhöhe: 2,50 - 2,9 m.

Befestigungsuntergrund: Stahlbetonwände/ Mauerwerkswände/ Leichtbetonwände/ Metallständerwände *.
Ausführung der Unterkonstruktion aus verzinkten Stahlblechprofilen DIN 18182-1,
Tragprofile als Doppelprofile CW 50, Randbefestigung mit UW 50, Befestigung mit für den Untergrund geeignetem Befestigungsmittel, Befestigung gem. Herstellerangaben.
Menge: 10,000 m2

**1.1.4.50 Revisionsklappe, abgehäng.Unterd., 600/600mm, Stahlblech, weiß**
Zulage für das Herstellen von Revisionsöffnungen in
Trockenbauwände, -vorsatzschalen, -verkofferungen, etc. doppelt beplankt,
Abmessung: 60 x 60 cm
Ausführung mit Stahlblechklappe mit Zargenrahmen und Vorreiberverschluß, weiß lackiert.
Menge: 2,000 St

**1.1.4.60 Zusätzliche Abhängung Deckenleuchten 625/625 mm**
Zusätzliche Abhängung für Deckenleuchten bis 7kg,
als Zulage zu den Rasterdecken.
Menge: 2,000 St

**1.1.4.70 Deckenausschnitt und Verstärkung Deckenleuchten 1500/150 mm**
Deckenausschnitt herstellen,
incl. zusätzlicher Abhängung und Konstruktionsverstärkung für:
Deckenleuchten bis 6kg,
als Zulage zu den Abhangdecken.
Menge: 2,000 St

**1.1.4.80 Deckenausschnitt und Verstärkung Deckenlautsprecher, d=220mm**
Deckenausschnitt herstellen,
incl. zusätzlicher Abhängung und Konstruktionsverstärkung für:
Einbaulautsprecher bis 2kg,
als Zulage zu den Abhangdecken.
Menge: 2,000 St

**1.1.4.90 Deckenausschnitt und Verstärkung Präsenzmelder, d=70mm**
Deckenausschnitt herstellen,
incl. zusätzlicher Abhängung und Konstruktionsverstärkung für:
Präsenzmelder, als Zulage zu den Abhangdecken.
Menge: 4,000 St

**1.1.4.100 Verstärkung Rauchmelder, d=70mm**
zusätzlicher Konstruktionsverstärkung für:
Rauchmelder, als Zulage zu den Abhangdecken.
Menge: 3,000 St

**1.1.4.110 Deckenausschnitt und Verstärkung Pictogrammleuchte 320/75mm**
Deckenausschnitt herstellen,
incl. zusätzlicher Abhängung und Konstruktionsverstärkung für:
Pictogrammleuchte bis 3kg, als Zulage zu den Abhangdecken.
Menge: 3,000 St

**1.1.4.120 Deckenausschnitt und Verstärkung Sicherheitsleuchte d=70mm**
Deckenausschnitt herstellen,
incl. zusätzlicher Abhängung und Konstruktionsverstärkung für:
Sicherheitsleuchte bis 1kg, als Zulage zu den Abhangdecken.
Menge: 2,000 St

**1.1.4.130 Fz-Abhangdecke für Aussenbereich**
Unterdecke DIN 18168-1;

Einbauhöhe:  ca. 2,80 m,
Abhängehöhe:  ca. 0,55 m von UK-Rohbetondecke

Befestigungsuntergrund: Stahlbeton,

Unterkonstruktion: Ausführung aus verzinkten Stahlblechprofilen DIN 18182-1, Tragprofile CD 60/27,
Korrosionsschutz C3 - lang C3,

Achsabstände: Grundprofil 65,00 cm
  Tragprofil  31,25 cm
  Abhänger  65,00 cm
Befestigung mit Direktabhängern/ Nonius mit Noniusbügel/ Nonius-Hänger-Unterteil und bauaufsichtlich zugelassenen Befestigungsmitteln;

Beplankung aus Zementbauplatten DIN EN 12467:
einlagig, Plattendicke 12,5 mm,
Verschraubung mit Systemschrauben,
Fugen mit Gewebeeinlage verspachteln,
Vollflächig verspachteln mit Gewebeeinlage,
Oberfläche: Qualitätsstufe AQ2 Standardverspachtelung,

gemäß Statik und Herstellervorschriften.
Menge: 45,000 m2

**1.1.4.140 Wärmedämmung unter Decke und an Wänden, 15cm, MW 035**
Liefern und gemäß Verarbeitungsrichtlinien einbauen, incl. Befestigung mit Tellerdübeln, etc.;

Material:  Mineralwolle/Steinwolle,
  unterseitig vlieskaschiert,
  schimmelresistent und
  dampfdiffusionsoffen
  15cm, MW 035, II
Einbauhöhe: 3,00 bis 3,57m
  unter Rohdecke und an Aussenwänden
Menge: 100,000 m2

**1.1.4.150 Statik Plattendecke**
Gültiger, Statischer Nachweis objekt- und systembezogen,
für Plattendecken im Aussenbereich,
in deutscher Sprache verfasst, vollumfängllich mit allen Ergebnissen, Berechnungen und erforderlichen Unterzeichnungen,
vor Ausführung im Original der Bauleitung vorzulegen.
Menge: 1,000 St

**1.1.4.160 Revisionsklappe, abgehäng.Unterd., 400/400mm, überstreichbar**
Revisionsklappe für abgehängte Unterdecke, incl. Auswechslung, vorgerichtet für den Einbau in 12,5 mm dick beplanckte Konstruktionen, liefern und einbauen

Abmessung (lichter Durchgang) : 40 x 40 cm

Nicht sichtbarer Rahmen, Deckel mit GK-Platte glatt, oder mit Lochung wie Decke des Einbauortes,
überstreichbar, entsprechend der Raumdecke.
Sicherung des Innendeckels durch selbst justierende Fangarme, mit in die Rahmenecken integrierten, nicht sichtbarem Verschluss- und Scharniersystem.
Menge: 2,000 St

**1.1.4.170 Revisionsklappe, abgehäng.Unterd., 600/600mm, überstreichbar**
Revisionsklappe für abgehängte Unterdecke, incl. Auswechslung, vorgerichtet für den Einbau in 12,5 mm dick beplanckte Konstruktionen, liefern und einbauen

Abmessung (lichter Durchgang) : 60 x 60 cm

Nicht sichtbarer Rahmen, Deckel mit GK-Platte glatt, oder mit Lochung wie Decke des Einbauortes,
überstreichbar, entsprechend der Raumdecke.
Sicherung des Innendeckels durch selbst justierende Fangarme, mit in die Rahmenecken integrierten, nicht sichtbarem Verschluss- und Scharniersystem.
Menge: 1,000 St

**1.1.4.180 Öffnung als Zulage, rund bis 200mm**
Öffnung rund für Einbauleuchten und Lautsprecher bis 2kg,
als Zulage zu den vorbeschriebenen Deckensystemen,

Durchmesser bis 200mm.

Ausführung: einschl. Konstruktionsverstärkung,
zusätzliche Abhängungen im System vorsehen.
Menge: 2,000 St

**1.1.4.190 Deckenausschnitt als Zulage, quadratisch bis 200/200 mm**
Öffnung 'quadratisch für Einbauleuchten'
als Zulage zu den vorbeschriebenen Deckensystemen

Abmessungen: bis 200 x 200 mm

Ausführung: einschl. Konstruktionsverstärkung,
zusätzliche Abhängungen im System vorsehen
Menge: 8,000 St

**1.1.4.200 Deckenausschnitt als Zulage, quadratisch bis 625/625 mm**
Öffnung 'quadratisch für Einbauleuchten'
als Zulage zu den vorbeschriebenen Deckensystemen

Abmessungen: bis 200 x 200 mm

Ausführung: einschl. Konstruktionsverstärkung,
zusätzliche Abhängungen im System vorsehen
Menge: 1,000 St

**1.1.4.210 Elastischer Anschluss**
Verfugung, elasto-plastisch, einseitig der Winkelprofilanschlüsse  gegen angrenzende Wände, mit 1-Komponeten-Dichtstoff auf Acryldispersionsbasis (überstreichbar).
Menge: 120,000 m

**1.1.4.220 Dehnfuge in Plattendecke**
Dehnfuge für Bauteiltrennung in Plattendecken anlegen.
Menge: 3,000 m

##### Untergruppe 1.1.5 Abhangdecken Rasterdecken

*Hinweis: Hinweis*
Die genauen Abhanghöhen müssen vor Ort mit der Bauleitung unter Berücksichtigung der Fensterhöhen und Installationen vor Ausführungsbeginn abgestimmt werden.

**1.1.5.10 Rasterdecke Akustik, sichtbare Montage, 625/625 mm**
Akustikdeckensystem

Untergrund:  Stahlbeton,
Abhanghöhe: h = 50 bis 60 cm
Einbauhöhe: h = 2,80 bis 3,00 m
  (UK angehängte Decke)
Raumhöhe:  h = von 3,43 bis 3,49m
  (lichte Raumhöhe im Rohbau)

Einbauorte:  KG, EG und 1. OG

Lieferung und Montage eines Akustikdeckensystems, bestehend aus Akustikdeckenplatten und Unterkonstruktion.

1. Systembestandteil: Akustikdeckenplatten aus Steinwolle

Plattendicke: ca. 14 mm
Modulabmessungen: 625 x 625 mm
Kantenausbildung: gem. DIN EN 13964

Die Akustikdecke gewährleistet darüber hinaus mindestens folgende funktionelle Eigenschaften:

Sichtseite:  Richtungsungebundene, akustisch
  transparente Oberfläche
Farbe:  Helle weiße Oberfläche mit dauerhafter Beständigkeit gegen Schmutz

Rückseite:  abriebminderndes Vlies

Brandverhalten: Euroklasse A1 nach DIN EN 13501-1
Schmelzpunkt: >1000° C, nach DIN 4102-17

Biegezugfestigkeitsklasse: 1/C/0N

Feuchtigkeitsbeständigkeit: 100% RH, bei 0 - 40 °C
Nassabriebbeständigkeit: Klasse 1, nach EN ISO 11998:2007

Lichtreflexionsgrad: 87 %, nach ISO 7724-2
Lichtdiffusion: > 99 %
Weißegrad:  L-Wert = 94,5, nach ISO 7724
Glanzwert:  0,8 % nach ISO 2813

Reinigungsfähigkeit: Antistatische Oberfläche zu reinigen mit weicher Bürste oder Staubsauger, bzw. mit feuchten Tuch oder Schwamm

Grenzwert Formaldehyd:
unterhalb der Klasse E1 nach DIN EN 13964

Praktischer Schallabsorptionsgrad nach DIN EN ISO 11654 bei einer totalen Konstruktionshöhe von 200mm

125 Hz = 0,60
250 Hz = 0,90
500 Hz = 1,00
1.000 Hz = 0,90
2.000 Hz = 1,00
4.000 Hz = 1,00

Absorptionsklasse: A (nach DIN EN ISO 11654); alphaW= 0,9

2. Systembestandteil: Unterkonstruktion

System: demontierbar

Profilbreite:  24 mm
Profilhöhe:  38 mm (Haupt- und Querschienen)
Materialstärke: Hauptschienen: 2 x 0,4 mm;
  Querschienen: 2 x 0,3 mm
Profilfarbe:  Weiß, ähnlich RAL 9003

Darüber hinaus gewährleistet die Unterkonstruktion mindestens folgende funktionelle Eigenschaften:

Brandverhalten: Euroklasse A1 nach DIN EN 13501-1
Korrosionsklasse: B, nach DIN EN 13964

Montagekurzbeschreibung

Die Akustikdecke ist in der oben genannten abgehängten T-Profil Unterkonstruktion gem. Systembeschreibung als Einlege-System zu liefern und zu montieren. Die Unterkonstruktion ist werkzeuglos demontierbar und wiederverwendbar und zusätzlich sind alle Platten einzeln demontierbar.

Die abnahmefertige Montage ist nach DIN EN 13964, Vorbemerkungen, Architektenplänen, Angaben der Bauleitung sowie den Hersteller- Verarbeitungsrichtlinien auszuführen.
Menge: 3700,000 m2

**1.1.5.20 Rasterdecke Akustik, sichtbare Montage, 625/625 mm, feuchtraumgeeignet**
Rasterdecke Akustik, sichtbare Montage, 625/625 mm,
wie Vorposition, jedoch Ausführung feuchtraumgeeignet.
Menge: 90,000 m2

**1.1.5.30 Anschnitt gerade und im Winkel**
Zulage für das saubere Anscheiden der Abhangrasterdeckenelemente für Standard- und Feuchtraumdecken im Deckenrand- und Knicklinienbereich der Raumgeometrie.
Menge: 1300,000 m

**1.1.5.40 Winkelprofil für Rasterdecke**
Wandanschlüsse als scharfkantiges Stufenprofil liefern
und fachgerecht nach Herstellervorschrift montieren,
passend zu den Decken der vorgenannten Position.
Die Wandanschlüsse bestehen aus weißen Winkelprofilen, die in Direktmontage mit bauaufsichtlich zugelassenen Befestigungsteilen anzubringen sind.
Der Wandwinkel ist mit einem maximalen
Befestigungsabstand von 250 mm zu befestigen.

Abwicklung:  24/24 mm
Dicke:  0,4 mm
Farbe:  weiß;

flankierende Bauteile: Mauerwerk/Beton/GK-Wand;

für Aussenecken sind Profilfertigteile einzubauen und in den Preis mit einzukalkulieren.
Menge: 1900,000 m

**1.1.5.50 Elastischer Anschluss**
Verfugung, elasto-plastisch, einseitig der Winkelprofilanschlüsse  gegen angrenzende Wände, mit 1-Komponeten-Dichtstoff auf Acryldispersionsbasis (überstreichbar).
Menge: 1900,000 m

**1.1.5.60 Randfries, 215mm GK glatt und flächenbündig, incl. UK**
Randfries 215mm GK glatt und flächenbündig

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Menge: 280,000 m

**1.1.5.70 Zulage für Randfriesverbreiterung um ca. 195mm in Fensternischen, incl. UK**
Zulage für Randfriesverbreiterung um ca. 195mm in Fensternischen, incl. UK
Siehe Detail in Randfriesposition.
Menge: 200,000 m

**1.1.5.80 Zulage für OSB-Verstärkung 200mm als Befestigungsebene für Vertikallamellen**
Zulage für OSB-Verstärkung 200mm als Befestigungsebene für Vertikallamellen.
Siehe Detail in Randfriesposition.
Menge: 30,000 m

**1.1.5.90 Zulage Weitspannträger ohne Brandschutzanforderung bis 3,00m**
Unterdecke als freitragende Abhangrasterdecke
Raumbreite bis 3,00 m
Unterkonstruktion aus UA 125-Doppelprofil, 500 mm
zur Aufnahme Rasterabhangdecke

Einbauhöhe: 2,80 m, Unterkante Abhangdecke.

Befestigungsuntergrund: Stahlbetonwände/ Mauerwerkswände/ Leichtbetonwände/ Metallständerwände.
Ausführung der Unterkonstruktion aus verzinkten Stahlblechprofilen DIN 18182-1,
Tragprofile als Doppelprofile UA125,
Randbefestigung mit UW 125,
Verbindung mit Randprofil durch Anschluss- und Verbindungswinkel,
Befestigung mit für den Untergrund geeignetem Befestigungsmittel, Befestigung gemäß Herstellerangaben.
Menge: 10,000 m2

**1.1.5.100 Zulage Weitspannträger ohne Brandschutzanforderung bis 6,00m**
wie Vorposition, jedoch Ausführung für lichte Raumbreiten bis 6,00 m.
Menge: 20,000 m2

**1.1.5.110 Öffnung als Zulage, rund bis 200mm**
Öffnung rund für Luft Ein- und Auslässe der Lüftungsanlage,
als Zulage zu den vorbeschriebenen Deckensystemen,

Durchmesser bis 200mm.

Ausführung: einschl. Konstruktionsverstärkung und zusätzlicher Abhängungen.
Menge: 20,000 St

**1.1.5.120 Öffnung als Zulage, rund bis 300mm**
Öffnung rund für Luft Ein- und Auslässe der Lüftungsanlage,
als Zulage zu den vorbeschriebenen Deckensystemen,

Durchmesser bis 300mm.

Ausführung: einschl. Konstruktionsverstärkung und zusätzlicher Abhängungen.
Menge: 1,000 St

**1.1.5.130 Öffnung als Zulage, rund bis 400mm**
Öffnung rund für Luft Ein- und Auslässe der Lüftungsanlage,
als Zulage zu den vorbeschriebenen Deckensystemen,

Durchmesser bis 400mm.

Ausführung: einschl. Konstruktionsverstärkung und zusätzlicher Abhängungen.
Menge: 10,000 St

**1.1.5.140 Zusätzliche Abhängung Deckenleuchten 625/625 mm**
Zusätzliche Abhängung für Deckenleuchten bis 7kg,
als Zulage zu den Rasterdecken.
Menge: 500,000 St

**1.1.5.150 Deckenausschnitt und Verstärkung Tafel-Deckenleuchten 1250/315 mm**
Deckenausschnitt herstellen,
incl. zusätzlicher Abhängung und Konstruktionsverstärkung für:
Tafel-Deckenleuchten bis 9kg,
als Zulage zu den Abhangdecken.
Menge: 25,000 St

**1.1.5.160 Deckenausschnitt und Verstärkung Deckenlautsprecher, d=220mm**
Deckenausschnitt herstellen,
incl. zusätzlicher Abhängung und Konstruktionsverstärkung für:
Einbaulautsprecher bis 2kg,
als Zulage zu den Abhangdecken.
Menge: 100,000 St

**1.1.5.170 Deckenausschnitt und Verstärkung Doppel-Deckenlautsprecher, 200/400mm**
Deckenausschnitt herstellen,
incl. zusätzlicher Abhängung und Konstruktionsverstärkung für:
Doppel-Einbaulautsprecher bis 4kg,
als Zulage zu den Abhangdecken.
Menge: 30,000 St

**1.1.5.180 Verstärkung Blitzleuchte, d=70mm**
zusätzlicher Konstruktionsverstärkung für:
Blitzleuchte als Zulage zu den Abhangdecken.
Menge: 40,000 St

**1.1.5.190 Deckenausschnitt und Verstärkung Präsenzmelder, d=70mm**
Deckenausschnitt herstellen,
incl. zusätzlicher Abhängung und Konstruktionsverstärkung für:
Präsenzmelder, als Zulage zu den Abhangdecken.
Menge: 60,000 St

**1.1.5.200 Verstärkung Rauchmelder, d=70mm**
zusätzlicher Konstruktionsverstärkung für:
Rauchmelder, als Zulage zu den Abhangdecken.
Menge: 60,000 St

**1.1.5.210 Deckenausschnitt und Verstärkung Pictogrammleuchte 320/75mm**
Deckenausschnitt herstellen,
incl. zusätzlicher Abhängung und Konstruktionsverstärkung für:
Pictogrammleuchte bis 3kg, als Zulage zu den Abhangdecken.
Menge: 30,000 St

**1.1.5.220 Deckenausschnitt und Verstärkung Sicherheitsleuchte d=70mm**
Deckenausschnitt herstellen,
incl. zusätzlicher Abhängung und Konstruktionsverstärkung für:
Sicherheitsleuchte bis 1kg, als Zulage zu den Abhangdecken.
Menge: 45,000 St

##### Untergruppe 1.1.6 Brandschutzverkleidungen

**1.1.6.10 Decke Gipskarton, Ausführung F90**
Feuerwiderstandsklasse:  F90;

Wandanschluss: Randprofil UD 28/27,  Befestigungsabstand = 400 mm
Abhängung:  Nonius-Hänger mit Grundprofil
  verschrauben, Abstand a = 750 mm
Abhängehöhe: bis 150cm

Unterkonstruktion:
  Grundprofile: CD 60/27, Achsabstand c = 80 cm
  Tragprofile:  CD 60/27, Achsabstand b = 50 cm
Verbindung der Profile: Kreuzverbinder für CD

Dämmschicht Mineralwolle DIN EN 13162:
Dicke:  1x 40 mm, (zusätzlich 15cm breiter Streifen auf den Grundprofilen)
Rohdichte: = 40 kg/m³
Schmelzpunkt nach DIN 4102-17: = 1000 °C

Beplankung:
Plattendicke/-typ: 2x 20 mm Massivbauplatte, zweilagig
Max. Plattenformat: 62,5 cm x 250 cm
Befestigung/Abstand: Schnellbauschrauben
        1. Lage: 3,5 x 35 Abstand max. 51 cm,
        2. Lage, 3,5 x 55 Abstand max. 17 cm

liefern, flucht- und fachgerecht einbauen.
Menge: 15,000 m2

**1.1.6.20 Revisionsklappe F90, 400/400mm**
Revisionsklappe F90 für abgehängte Unterdecke, incl. Auswechslung, vorgerichtet für den Einbau in 12,5 bis ca. 25 mm dick beplanckte Konstruktionen, liefern und einbauen

Abmessung (lichter Durchgang) : 40 x 40 cm

Brandschutzanforderung: Feuerwiderstandsklasse F90.

Nicht sichtbarer Rahmen, Deckel mit GK-Platte glatt wie Decke des Einbauortes, überstreichbar, entsprechend der Raumdecke.
Sicherung des Innendeckels durch selbst justierende Fangarme, mit in die Rahmenecken integrierten, nicht sichtbarem Verschluss- und Scharniersystem.
Menge: 2,000 St

**1.1.6.30 E30 - I90-Koffer, 200/200mm**
Ausführung von E30 - I90-Koffern
(Brandbeanspruchung von innen),
Abkofferung von Installationstrassen
oberhalb der abgehängten Decken in Einzellängen.
Beplankung 3 seitig, Abmessung (H/B) 200/200mm
Ausführung des Koffers gemäß Herstellervorschrift z.B. mittels Feuerschutzplatten incl. der erforderlichen Unterkonstruktion und den fachgerechten Anschlüssen an angrenzende Bauteile sowie der erforderlichen Spachtelarbeiten.
Ein Prüfzeugnis über das eingesetzte System ist vor Beginn der Arbeiten vorzulegen.
Menge: 40,000 m

**1.1.6.40 E30 - I90-Koffer, 200/300mm**
Ausführung wie Position 1.1.7.10,
jedoch Abmessung (H/B) 200/300mm
Menge: 20,000 m

**1.1.6.50 E30 - I90-Koffer, 200/400mm**
Ausführung wie Position 1.1.7.10,
jedoch Abmessung (H/B) 200/400mm
Menge: 8,000 m

**1.1.6.60 E30 - I90-Koffer, 200/500mm**
Ausführung wie Position 1.1.7.10,
jedoch Abmessung (H/B) 200/500mm
Menge: 10,000 m

**1.1.6.70 E30 - I90-Koffer, 200/600mm**
Ausführung wie Position 1.1.7.10,
jedoch Abmessung (H/B) 200/600mm
Menge: 10,000 m

**1.1.6.80 F90-A - Schachtwand**
Schachtwand, mit Brandschutz DIN 4103-1,
Einbaubereich 2, Höhe 3,49 m, Dicke 125 mm,
Feuerwiderstandsklasse DIN 4102-2, F 90 -A,
umlaufende Anschlüsse starr, vorhandener
Befestigungsuntergrund: Stahlbeton/MW
Ausführung mit Ständerwerk aus UW + CW 75-Profilen,
Beplankung aus 2 x 25 mm Massivbauplatten GKF (F90), DIN 18180,
Menge: 20,000 m2

##### Untergruppe 1.1.7 Schallabsorber

**1.1.7.10 Schallabsorberflächen, Wandmontage, aw= 1,0**
Wand-Schallabsorber aw= 1,0

Oberfläche, Farbe: weiß
Einbauhöhe: OK=  50 mm unter Abhangdecke
Lichte Raumhöhe: 2,80 m
Abmessung Höhe:  500 mm
Abwicklung Länge: 5.000 mm je Raum
Untergrund:  Beton- bzw. Mauerwerkswände,
  verputzt und mit Anstrich versehen

Schallabsorbtionsgrade ap:
125 Hz  0,15 - 0,20
250 Hz  0,65 - 0,70
500 Hz  1,00
1 kHz  1,00
2 kHz  1,00
4 kHz  1,00
Menge: 25,000 m2

##### Untergruppe 1.1.8 Gerüste

**1.1.8.10 Arbeitsgerüste Treppenraum**
Stellen eines Arbeitsgerüstes im Treppenraum auf Treppenläufen und Podesten,
Arbeitshöhe: 3,40 m bis 7,10 m

Die Gerüste sind für die Dauer der eigenen Arbeiten vorzuhalten.
Ebenfalls ist das Umsetzen und Aufbauen in den unterschiedlichen Geschossen in den Einheitspreis
einzukalkulieren.

Preis für alle Arbeiten als Gesamtpreis pro Geschoss.
Menge: 2,000 St

#### Hauptgruppe 1.2 Bauabschnitt Süd

##### Untergruppe 1.2.1 Demontagen, Schutzabdeckungen

**1.2.1.10 Folienwände**
Staubschutzwände als Foliewände einschliesslich der erforderlichen Trag- und Unterkonstruktion aus Holz, Fugendichtung nach Wahl des AN,
Bespannung mit 0,5 mm PE-Folie,
herstellen, vorhalten und beseitigen.
Höhe bis ca. 3,50 m.
Menge: 30,000 qm

**1.2.1.20 Durchgang mit Reißverschluß als Zulage zur Vorposition**
Durchgang mit Reißverschluß als Zulage zur Vorposition,
Durchganggröße ca. 1,00 x 2,00 m
Verschluß: Reißverschluß, staubdicht, beidseitig bedienbar,
für die Dauer der Arbeiten vorhalten und nach Gebrauch entfernen.
Menge: 1,000 St

**1.2.1.30 Schliessen Fensteröffnung, behelfsmäßig**
Behelfsmäßiges, einbruchgesichertes Schließen von Fensteröffnungen in der Fassade als Witterungs- und Einbruchsschutz, bestehend aus einer Holzunterkonstruktion
mit 0,5 mm PE-Folie bespannt;
herstellen, vorhalten und beseitigen.
Menge: 50,000 qm

**1.2.1.40 Schutzabdeckung mit Folie u. Spanplatten**
Abdeckung von Fußböden mit einer Lage 0,5 mm PVC-Folie,
Stoßbereich überklebt und darüberliegenden 16 mm Spanplatten,
für die Dauer der Arbeiten vorhalten und nach Gebrauch entfernen.
Menge: 60,000 qm

**1.2.1.50 Schutzabdeckung folienbeschichteter Kartonage**
Abdeckung von Fußböden mit einer Lage
Schutzabdeckung folienbeschichteter Kartonage",
Stoßbereich überklebt,
für die Dauer der Arbeiten vorhalten und nach Gebrauch entfernen.
Menge: 20,000 qm

##### Untergruppe 1.2.2 Wände, Vorsatzschalen

*Hinweis: Vorbemerkung*
Die Montage erfolgt entsprechend den Beschreibungen in den ZTV Trockenbauarbeiten.

Die Preise verstehen sich für Lieferung, Transport und
Montage.
Der obere Wandanschluss erfolgt unterseitig an die
Bestandsdecke bzw. -unterzüge. Ein gleitender Anschluss wird gesondert vergütet.

**1.2.2.10 TB01 - Trennwand Büroraum übliche Tätigkeit, 150mm, 42dB**
Nichttragende innere Trennwand DIN 4103-1 als Montagewand,

Feuerwiderstandsklasse DIN 4102-2: F30.
Rechenwert des bewerteten Schalldämm-Maßes Rw,R = 42 dB.
Bewertetes Schalldämm-Maß Rw = 45 dB

Wandhöhe: ca. 3,44-3,57 m  (max. zul. Wandhöhe: 5,00 m)
Wanddicke: 150 mm

Umlaufende Anschlüsse starr, vorhandener Befestigungsuntergrund Stahlbeton/ Mauerwerk.
Ausführung mit Unterkonstruktion aus verzinkten Stahlblechprofilen DIN 18182-1, Metallständer CW 100, Boden und Deckenanschlüsse mit Randprofilen UW 100/40, Befestigung mit bauaufsichtlich zugelassenen Befestigungsmitteln.

Dämmschicht aus Mineralwolle nach DIN EN 13162,
Dicke 80 mm,
Brandverhalten nach DIN EN 13501-1: A1,
Wärmeleitfähigkeit  = 0,040 W/(mK),*
längenbezogener Strömungswiderstand nach DIN EN 29053:
r = 5 - 50 kPa·s/m², einlagig, dicht stoßen, abrutschsicher verlegen.

Beplankung beidseitig aus Gipsplatten GKB/GKFi  DIN 18180:
Bauplatten, je Seite zweilagig,
1. Lage GKB Plattendicke 12,5 mm,
2. Lage GKFi Plattendicke 12,5 mm
Verarbeitung gemäß DIN 18181.

Verspachtelung der Gipsplatten gemäß Merkblatt Nr. 2 des Bundesverbandes der Gipsindustrie e.V. Qualitätsstufe Q2 Standardverspachtelung, Verarbeitung gemäß DIN 18181.
Menge: 430,000 m2

**1.2.2.20 TB02 - Trennwand Büroraum übliche Tätigkeit "vertraulich", 150mm, 50dB**
Nichttragende innere Trennwand DIN 4103-1 als Montagewand,

Feuerwiderstandsklasse DIN 4102-2: F30.
Rechenwert des bewerteten Schalldämm-Maßes Rw,R = 50 dB.
Bewertetes Schalldämm-Maß Rw = 53 dB

Wandhöhe: ca. 3,44-3,57 m  (max. zul. Wandhöhe: 5,00 m)
Wanddicke: 150 mm

Umlaufende Anschlüsse starr, vorhandener Befestigungsuntergrund Stahlbeton/ Mauerwerk.
Ausführung mit Unterkonstruktion aus verzinkten Stahlblechprofilen DIN 18182-1, Metallständer CW 100, Boden und Deckenanschlüsse mit Randprofilen UW 100/40, Befestigung mit bauaufsichtlich zugelassenen Befestigungsmitteln.

Dämmschicht aus Mineralwolle nach DIN EN 13162,
Dicke 80 mm,
Brandverhalten nach DIN EN 13501-1: A1,
Wärmeleitfähigkeit  = 0,040 W/(mK),*
längenbezogener Strömungswiderstand nach DIN EN 29053:
r = 5 - 50 kPa·s/m², einlagig, dicht stoßen, abrutschsicher verlegen.

Beplankung beidseitig aus Gipsplatten GKB/GKFi  DIN 18180:
Bauplatten, je Seite zweilagig,
1. Lage GKFi Plattendicke 12,5 mm,
2. Lage GKFi Plattendicke 12,5 mm
Verarbeitung gemäß DIN 18181.

Verspachtelung der Gipsplatten gemäß Merkblatt Nr. 2 des Bundesverbandes der Gipsindustrie e.V. Qualitätsstufe Q2 Standardverspachtelung, Verarbeitung gemäß DIN 18181.
Menge: 45,000 m2

**1.2.2.30 TB03 - Trennwand Haupteingang Foyer, 150mm**
Nichttragende innere Trennwand DIN 4103-1 als Montagewand,

Feuerwiderstandsklasse DIN 4102-2: F30.
Rechenwert des bewerteten Schalldämm-Maßes Rw,R = 42 dB.
Bewertetes Schalldämm-Maß Rw = 45 dB

Wandhöhe: ca. 3,57 m  (max. zul. Wandhöhe: 5,00 m)
Wanddicke: 150 mm

Umlaufende Anschlüsse starr, vorhandener Befestigungsuntergrund Stahlbeton/ Mauerwerk.
Ausführung mit Unterkonstruktion aus verzinkten Stahlblechprofilen DIN 18182-1, Metallständer CW 100, Boden und Deckenanschlüsse mit Randprofilen UW 100/40, Befestigung mit bauaufsichtlich zugelassenen Befestigungsmitteln.

Dämmschicht aus Mineralwolle nach DIN EN 13162,
Dicke 80 mm,
Brandverhalten nach DIN EN 13501-1: A1,
Wärmeleitfähigkeit  = 0,040 W/(mK),*
längenbezogener Strömungswiderstand nach DIN EN 29053:
r = 5 - 50 kPa·s/m², einlagig, dicht stoßen, abrutschsicher verlegen.

Beplankung beidseitig aus Faserzementplatten:
Bauplatten, je Seite zweilagig,
1. Lage Fz Plattendicke 12,5 mm,
2. Lage Fz Plattendicke 12,5 mm
Verarbeitung gemäß DIN und Herstellervorschriften.

Verspachtelung der Bauplatten Qualitätsstufe Q2. Standardverspachtelung, Verarbeitung gemäß DIN und Herstellervorschriften.
Menge: 20,000 m2

**1.2.2.40 TB04 - Fz-Vorsatzschale 2xFz mit WD 60mm WLG035 für Windfang**
Metall-Einfachständerwand, einseitig 2-lagig mit zementgebundener Bauplatte,
für Feuchträume der Beanspruchungsklasse FBK II, einschliesslich Klein- und Befestigungsmaterial liefern
und mit umlaufend starren Anschlüssen fachgerecht gem. Herstellervorschrift montieren.

Gesamtdicke:  bis 0,25 cm
Gesamthöhe:  ca.  3,44-3,57 m
Einbauort:  Wasch- und WC-Bereiche

Ausführung wie folgt:

Unterkonstruktion:
als Einfach-Ständerwerk aus verzinkten Stahlblechprofilen
DIN 18182-1/ DIN EN 14195:
UW-Randprofile:  75-06;
CW-Profile:  75-06;
Korrosionsschutz:  C3
Ständerabstand:  625 mm

Beplankung:
Einseitig 2-lagig, mit 2 x 12,5 mm, zementgebundene Bauplatte;
Befestigung mit Schnellbauschrauben DIN 18182-2,
sichtbare Befestigungsmittel und Fugen der äusseren
Plattenlage sind zu spachteln.

Untere Wandanschluss:
Der untere Wandanschluß erfolgt auf der Rohdecke.
Das U-Profil ist vor Einbau der Sanitär-Montageelemente in Abstimmung mit der Bauleitung und Sanitärinstallateur zu montieren.

Dämmschicht:
Aus mineralischem Faserdämmstoff nach
DIN EN 13 162-1, gesundheitlich unbedenklich nach der Gefahrstoff-Verordnung, unkaschiert, einlagig,
lückenlos und abrutschsicher eingebaut.
Dicke: 1x 60 mm
Euroklasse: nichtbrennbar A1 nach DIN EN 13 501-1
Wärmeleitfähigkeitsgruppe: 035
Rohdichte: 30 kg/m³

Feuerwiderstandsklasse:
ohne Anforderung

Verspachtelung:
Verspachtelung gemäß IGG-Merkblatt 2, Qualitätsstufe Q2 Standardverspachtelung zur Aufnahme von Fliesen
Menge: 45,000 m2

**1.2.2.50 TB05 - Fz-Einfachständerwerk, 125mm**
Nichttragende innere Trennwand DIN 4103-1 als Montagewand,

Feuerwiderstandsklasse DIN 4102-2: F30.

Wandhöhe: ca. 3,44-3,57 m  (max. zul. Wandhöhe: 5,00 m)
Wanddicke: 125 mm

Umlaufende Anschlüsse starr, vorhandener Befestigungsuntergrund Stahlbeton/ Mauerwerk.
Ausführung mit Unterkonstruktion aus verzinkten Stahlblechprofilen DIN 18182-1,
Metallständer CW 100,
Korrosionsschutz: C3,
Boden- u. Deckenanschlüsse mit Randprofilen UW 100/40, C3, Befestigung mit bauaufsichtlich zugelassenen Befestigungsmitteln.

Dämmschicht aus Mineralwolle nach DIN EN 13162,
Dicke 60 mm,
Brandverhalten nach DIN EN 13501-1: A1,
Wärmeleitfähigkeit  = 0,040 W/(mK),*
längenbezogener Strömungswiderstand nach DIN EN 29053:
r = 5 - 50 kPa·s/m², einlagig, dicht stoßen, abrutschsicher verlegen.

Beplankung beidseitig aus Faserzementplatten:
Bauplatten, je Seite zweilagig,
1. Lage Fz Plattendicke 12,5 mm,
2. Lage Fz Plattendicke 12,5 mm
Verarbeitung gemäß DIN und Herstellervorschriften.

Verspachtelung der Bauplatten Qualitätsstufe Q2. Standardverspachtelung, Verarbeitung gemäß DIN und Herstellervorschriften.
Menge: 35,000 m2

**1.2.2.60 TB06 - Fz-Doppelständerwerk, 300mm**
Nichttragende innere Trennwand DIN 4103-1 als Montagewand,

Feuerwiderstandsklasse DIN 4102-2: F30.

Wandhöhe: ca. 3,44-3,57 m  (max. zul. Wandhöhe: 5,00 m)
Wanddicke: 300 mm

Umlaufende Anschlüsse starr, vorhandener Befestigungsuntergrund Stahlbeton/ Mauerwerk.
Ausführung mit Unterkonstruktion aus verzinkten Stahlblechprofilen DIN 18182-1, Metallständer CW 75,
Korrosionsschutz: C3
Boden und Deckenanschlüsse mit Randprofilen UW 75/40, C3,
Befestigung mit bauaufsichtlich zugelassenen Befestigungsmitteln.

Dämmschicht aus Mineralwolle nach DIN EN 13162,
Dicke 60 mm,
Brandverhalten nach DIN EN 13501-1: A1,
Wärmeleitfähigkeit  = 0,040 W/(mK),*
längenbezogener Strömungswiderstand nach DIN EN 29053:
r = 5 - 50 kPa·s/m², einlagig, dicht stoßen, abrutschsicher verlegen.

Beplankung beidseitig aus Faserzementplatten:
Bauplatten, je Seite zweilagig,
1. Lage Fz Plattendicke 12,5 mm,
2. Lage Fz Plattendicke 12,5 mm
Verarbeitung gemäß DIN und Herstellervorschriften.

Verspachtelung der Bauplatten Qualitätsstufe Q2. Standardverspachtelung, Verarbeitung gemäß DIN und Herstellervorschriften.
Menge: 80,000 m2

**1.2.2.70 TB07 - GK-Vorwand GKB/GKFi**
Freistehende Vorsatzschale als einseitig beplankte leichte Trennwand DIN 4103-1, Einbaubereich 1/ 2, einschliesslich Klein- und Befestigungsmaterial liefern und mit umlaufend starren Anschlüssen fachgerecht gem. Herstellervorschrift als Vorsatzschale montieren.

Gesamtdicke:  bis 25 cm
Gesamthöhe:  ca.  3,44-3,57 m

Umlaufende Anschlüsse starr, vorhandener Befestigungsuntergrund Stahlbeton/ Mauerwerk.
Ausführung mit Unterkonstruktion aus verzinkten Stahlblechprofilen DIN 18182-1,
Metallständer CW 75, Ständerabstand: 625 mm;
Boden und Deckenanschlüsse mit Randprofilen UW 75/40,
Befestigung mit bauaufsichtlich zugelassenen Befestigungsmitteln.

Untere Wandanschluss:
Der untere Wandanschluß erfolgt auf der Rohdecke,

Dämmschicht aus Mineralwolle nach DIN EN 13162, Dicke 60 mm, Brandverhalten nach DIN EN 13501-1: A1, Wärmeleitfähigkeit = 0,040 W/(mK), längenbezogener Strömungswiderstand nach DIN EN 29053: r = 5 kPa·s/m², einlagig, dicht stoßen, abrutschsicher verlegen.

Beplankung beidseitig aus Gipsplatten GKB/GKFi  DIN 18180:
Bauplatten, je Seite zweilagig,
1. Lage GKB Plattendicke 12,5 mm,
2. Lage GKFi Plattendicke 12,5 mm
Verarbeitung gemäß DIN 18181.

Verspachtelung der Gipsvliesplatten gem. Herstellerangaben.
Fugenverspachtelung zur Aufnahme von Fliesen/
Fugenverspachtelung sowie vollflächige Verspachtelung zur Aufnahme von Anstrich/Tapete/Oberputz/Fliesenbelag.
Verarbeitung gemäß DIN 18181.
Menge: 100,000 m2

**1.2.2.80 TB08 - GK-Vorwand 2xGKBi**
Freistehende Vorsatzschale als einseitig beplankte leichte Trennwand DIN 4103-1, einschliesslich Klein- und Befestigungsmaterial liefern und mit umlaufend starren Anschlüssen fachgerecht gem. Herstellervorschrift als Vorsatzschale montieren.

Gesamtdicke:  bis 25 cm
Gesamthöhe:  ca. 3,44-3,57 m

Umlaufende Anschlüsse starr, vorhandener Befestigungsuntergrund Stahlbeton/ Mauerwerk.
Ausführung mit Unterkonstruktion aus verzinkten Stahlblechprofilen DIN 18182-1,
Metallständer CW 75, Ständerabstand: 625 mm;
Boden und Deckenanschlüsse mit Randprofilen UW 75/40,
Befestigung mit bauaufsichtlich zugelassenen Befestigungsmitteln.

Untere Wandanschluss:
Der untere Wandanschluß erfolgt auf der Rohdecke,

Dämmschicht aus Mineralwolle nach DIN EN 13162, Dicke 60 mm, Brandverhalten nach DIN EN 13501-1: A1, Wärmeleitfähigkeit = 0,040 W/(mK), längenbezogener Strömungswiderstand nach DIN EN 29053: r = 5 kPa·s/m², einlagig, dicht stoßen, abrutschsicher verlegen.

Beplankung beidseitig aus Gipsplatten GKB/GKFi  DIN 18180:
Bauplatten, je Seite zweilagig,
1. Lage GKBi Plattendicke 12,5 mm,
2. Lage GKBi Plattendicke 12,5 mm
Verarbeitung gemäß DIN 18181.

Verspachtelung der Gipsvliesplatten gem. Herstellerangaben.
Fugenverspachtelung zur Aufnahme von Fliesen/
Fugenverspachtelung sowie vollflächige Verspachtelung zur Aufnahme von Anstrich/Tapete/Oberputz/Fliesenbelag.
Verarbeitung gemäß DIN 18181.
Menge: 5,000 m2

**1.2.2.90 TB09 - Fz-Vorwand 2xFz**
Metall-Einfachständerwand als Vorsatzschale, einseitig 2-lagig mit zementgebundener Bauplatte,
für Feuchträume der Beanspruchungsklasse FBK II, einschliesslich Klein- und Befestigungsmaterial liefern
und mit umlaufend starren Anschlüssen fachgerecht gem. Herstellervorschrift montieren.

Gesamtdicke:  bis 0,25 cm
Gesamthöhe:  ca. 3,44-3,57 m
Einbauort:  Wasch- und WC-Bereiche

Ausführung wie folgt:

Unterkonstruktion:
als Einfach-Ständerwerk aus verzinkten Stahlblechprofilen
DIN 18182-1/ DIN EN 14195:
UW-Randprofile:  75-06;
CW-Profile:  75-06;
Korrosionsschutz:  C3
Ständerabstand:  625 mm

Beplankung:
Einseitig 2-lagig, mit 2 x 12,5 mm, zementgebundene Bauplatte;
Befestigung mit Schnellbauschrauben DIN 18182-2,
sichtbare Befestigungsmittel und Fugen der äusseren
Plattenlage sind zu spachteln.

Untere Wandanschluss:
Der untere Wandanschluß erfolgt auf der Rohdecke.
Das U-Profil ist vor Einbau der Sanitär-Montageelemente in Abstimmung mit der Bauleitung und Sanitärinstallateur zu montieren.

Dämmschicht:
Aus mineralischem Faserdämmstoff nach
DIN EN 13 162-1, gesundheitlich unbedenklich nach der Gefahrstoff-Verordnung, unkaschiert, einlagig,
lückenlos und abrutschsicher eingebaut.
Dicke: 1x 80 mm
Euroklasse: nichtbrennbar A1 nach DIN EN 13 501-1
Wärmeleitfähigkeitsgruppe: 035
Rohdichte: 30 kg/m³

Feuerwiderstandsklasse:
ohne Anforderung

Verspachtelung:
Verspachtelung gemäß IGG-Merkblatt 2, Qualitätsstufe Q2 Standardverspachtelung zur Aufnahme von Fliesen
Menge: 30,000 m2

**1.2.2.100 TB10 - GK-Doppelständerwerk verlascht, GKB/GKFi, 300mm, incl. Kleinflächenzulage**
Freistehende Vorsatzschale als einseitig beplankte leichte Trennwand DIN 4103-1, Einbaubereich 1/ 2, einschliesslich Klein- und Befestigungsmaterial liefern und mit umlaufend starren Anschlüssen fachgerecht gem. Herstellervorschrift als Vorsatzschale Rückseite an Rückseite mit der gegenüberliegenden Vorsatzschale verlascht montieren, als Hohlraum für Installationen;

Gesamtdicke:  bis 30 cm
Gesamthöhe:  ca. 3,44-3,57 m

Umlaufende Anschlüsse starr, vorhandener Befestigungsuntergrund Stahlbeton/ Mauerwerk.
Ausführung mit Unterkonstruktion aus verzinkten Stahlblechprofilen DIN 18182-1,
Metallständer CW 75, Ständerabstand: 625 mm;
Boden und Deckenanschlüsse mit Randprofilen UW 75/40,
Befestigung mit bauaufsichtlich zugelassenen Befestigungsmitteln.

Untere Wandanschluss:
Der untere Wandanschluß erfolgt auf der Rohdecke,

Dämmschicht aus Mineralwolle nach DIN EN 13162, Dicke 60 mm, Brandverhalten nach DIN EN 13501-1: A1, Wärmeleitfähigkeit = 0,040 W/(mK), längenbezogener Strömungswiderstand nach DIN EN 29053: r = 5 kPa·s/m², einlagig, dicht stoßen, abrutschsicher verlegen.

Beplankung beidseitig aus Gipsplatten GKB/GKFi  DIN 18180:
Bauplatten, je Seite zweilagig,
1. Lage GKB Plattendicke 12,5 mm,
2. Lage GKFi Plattendicke 12,5 mm
Verarbeitung gemäß DIN 18181.

Verspachtelung der Gipsvliesplatten gem. Herstellerangaben.
Fugenverspachtelung zur Aufnahme von Fliesen/
Fugenverspachtelung sowie vollflächige Verspachtelung zur Aufnahme von Anstrich/Tapete/Oberputz/Fliesenbelag.
Verarbeitung gemäß DIN 18181.incl. Kleinflächenzulage
Menge: 6,000 m2

**1.2.2.110 TB12 - GK-Portaleinhausung der Aula-Zugänge T/B/H: 500/3185/2510mm**
GK-Portaleinhausung
  Selbsttragendes Raumsystem, frei stehend,
  Anzahl der Seiten mit Anschluss an vorhandene Wände 3
  Außenmaße T x B x H in mm 500 x 3185 x 2510.
  Bewertetes Bau-Schalldämmmaß nach DIN 4109 R`w in dB 52
  Montagewänden nach DIN 18183, Wanddicke 150mm und
  freitragender Decke, Deckendicke in 150mm
  Dämmschicht aus Mineralwolle nach DIN EN 13162, Dicke 80 mm,
  längenbezogener Strömungswiderstand nach DIN EN 29053: r = 5 kPaRs/m²,
  Beplankung der Wände beidseitug, zweilagig Hartgipsplatten GKFI 12,5 mm.
  Beplankung der Deckenoberseite: zweilagig mit Hartgipsplatten GKFI 12,5 mm.
  Beplankung der Deckenunterseiite: zweilagigmit Hartgipsplatten GKFI 12,5 mm.
  Fugenverspachtelung sowie vollflächige Verspachtelung + Malerflies zur
  Aufnahme von Anstrich.
  Die Tragkonstruktion ist vom AN statisch nachzuweisen.
  Tür als 2-flüglige Schallschutztür
  Rw= 37dB, Gewicht pro Flügel ca. 120kg
Menge: 2,000 St

**1.2.2.120 TB16 - GK-Quadratloch-Vorsatzschale oberhalb GK-Portaleinhausung, 120mm**
Freistehende Vorsatzschale als einseitig beplankte leichte Trennwand DIN 4103-1, Einbaubereich 1/ 2, einschliesslich Klein- und Befestigungsmaterial liefern und mit umlaufend starren Anschlüssen fachgerecht gem. Herstellervorschrift als Vorsatzschale montieren.

Gesamtdicke:  bis 12 cm
Gesamthöhe:  bis ca. 1,90 m

Umlaufende Anschlüsse starr, vorhandener Befestigungsuntergrund Stahlbeton/ Mauerwerk.
Ausführung mit Unterkonstruktion aus verzinkten Stahlblechprofilen DIN 18182-1,
Metallständer CW 100, Ständerabstand: 625 mm;
Unterer (in Höhe OK-Portaleinhausung) und
Oberer (in Höhe Abhangdeckenhöhe + 10cm)
mit Randprofilen UW 100/40,
Befestigung mit bauaufsichtlich zugelassenen Befestigungsmitteln.

Dämmschicht aus Mineralwolle nach DIN EN 13162, Dicke 100 mm, Brandverhalten nach DIN EN 13501-1: A1, Wärmeleitfähigkeit = 0,040 W/(mK), längenbezogener Strömungswiderstand nach DIN EN 29053: r = 5 kPa·s/m², einlagig, dicht stoßen, abrutschsicher verlegen.

Beplankung einseitig aus Gipsplatten GKB regelmäßige Quadratlochung 8/18mm DIN 18180:
Verarbeitung gemäß DIN 18181.

Verspachtelung der Gipsplatten gem. Herstellerangaben,
Fugenverspachtelung zur Aufnahme von Anstrich,
Verarbeitung gemäß DIN 18181.
Menge: 13,000 m2

**1.2.2.130 Eckschutzprofile**
Eckschutzprofile liefern und lot- und fluchtrecht an
allen gefährdeten Ecken gemäß Herstellervorschrift
anbringen und einspachteln,
als Zulage zu allen Gipsplatten-Ständerwänden.
Menge: 80,000 m

**1.2.2.140 Zulage UA Profil im Bereich UP-Sanitärmontagegestelle**
UA-Profile, seitlich der Sanitärmontagegestelle
für WC's, Urinale, Waschtische, etc.

Materialstärke: min. 2 mm
Korrosionsschutz: C3
Achsabstand: 62,5 cm

liefern und fachgerecht einbauen.
Menge: 130,000 m

**1.2.2.150 Zulage gleitender Deckenanschluss**
Ausbildung von gleitenden Deckenanschlüssen
für vorgenannte Metallständerwände "TB01" bis d= 170 mm,
es sind Deckendurchbiegungen von 25 bis 30 mm anzusetzen:

- oberes UW-Profil über 4 Lagen GK-Platten an der Decke
  verschraubt (Toleranzausgleich).
- CW-Ständerprofil endet entsprechend der zu erwartenden
  Deckendurchbiegung unterhalb des UW-Profils
- die Beplankung der Ständerwerkswand wird nur mit dem
  CW-Profil und nicht mit dem UW-Profil verschraubt
- Abstand a von Decke aus bis OK GK-Beplankung bei
  Wänden mit  Brandschutzanforderung 10-20 mm,
  bei Wänden ohne Brandschutzanforderung 10-30 mm

Einschliesslich Kantenschutzprofil und Trennwandkitt.
Menge: 110,000 m

**1.2.2.160 T-Verbindung**
Zulage zu den vorgenannten Metallständerwerks- und
Schachtwänden, für die Ausbildung eines T-Anschlusses
wie folgt:

- eine Wand durchlaufend (alle Beplankungslagen)
- die zweite Wand wird stumpf gegen diese gestoßen über eine
  Trennlage
- es ist zu beachten, dass in diesem Bereich bei beiden Wänden jeweils ein CW-Profil liegt
- Anschlussfugen sind entsprechen Herstellerrichtlinien zu
  verspachteln und zu schleifen (malerfertig)
- Höhe ca. 3,43 bis 3,49 m
Menge: 40,000 m

**1.2.2.170 Zulage für Türöffnung**
Zulage für Türöffnung in 2-lagig beplankte Montagewand bei Wanderstellung mit verstärkten Türpfosten (2 mm) aus C- bzw. UA-Ständerprofilen, incl. aller erforderlichen Verstärkungsprofile sowie Kopfstück, Fußplatte und Befestigungsmaterial,

Grösse der Öffnung im Lichten:
Breite:  1,01 cm
Höhe:  2,135 cm (ü.OKFFB)
Fertigwanddicke: bis 150 mm
Menge: 10,000 St

**1.2.2.180 Putzabschlussprofile**
Abschlussprofile für Gipsplatten-Ständerwände liefern und im Anschlussbereich / Übergang zu Bauteilen aus verputztem Mauerwerk oder Beton gemäß Herstellervorschrift anbringen
und einspachteln,
als Zulage zu allen Gipsplatten-Ständerwänden.
Menge: 20,000 m

**1.2.2.190 Zulage Qualitätsstufe Q 3**
Zulage für die Verspachtelung gemäß IGG-Merkblatt 2,
in der Qualitätsstufe Q 3.
Menge: 160,000 m2

**1.2.2.200 Zulage vorzeitiges Beplanken im Fußbereich**
Zulage für vorzeitiges einseitiges Beplanken des
Wandfusses vor Ausführung der Estricharbeiten durch Einbau eines ca. 300 mm hohen Plattenstreifens der auszuführenden Beplankung (2-lagig, mit Höhenversatz zum späteren Anarbeiten/Vervollständigen der Beplankung).
Menge: 260,000 m

**1.2.2.210 Zulage zeitversetztes Schließen von Wänden und Vorsatzschalen**
Zulage zeitversetztes Schließen von Wänden und Vorsatzschalen, zur Ausführung von Installationsarbeiten
Menge: 790,000 m2

**1.2.2.220 Zulage Herstellen von Wanddurchführungen 20/20, 30/20 bis 50/20**
Wanddurchführungen in Trockenbauständerwänden
durch Herstellen des Ausschnitts sowie des dauerelastischen Anschlusses durchführender Leitungen, Kanäle u. dgl.
Größe: 20/20 cm bis 50/20 cm
Menge: 50,000 St

**1.2.2.230 Revisionsöffnung als Zulage 20 x 20**
Zulage für das Herstellen von Revisionsöffnungen in
Trockenbauwände, -vorsatzschalen, -verkofferungen, etc. doppelt beplankt,
Abmessung: 20 x 20 cm
Ausführung mit Stahlblechklappe mit Zargenrahmen und Vorreiberverschluß, weiß lackiert.
Menge: 20,000 St

**1.2.2.240 Revisionsöffnung als Zulage 40 x 40**
Zulage für das Herstellen von Revisionsöffnungen in
Trockenbauwände, -vorsatzschalen, -verkofferungen, etc. doppelt beplankt,
Abmessung: 40 x 40 cm
Ausführung mit Stahlblechklappe mit Zargenrahmen und Vorreiberverschluß, weiß lackiert.
Menge: 10,000 St

**1.2.2.250 Revisionsklappe wie vor, jedoch 40x40, F90**
Zulage für die zuvor beschriebene Revisionsklappe,
mit Brandschutzanforderung in der
Feuerwiderstandsklasse F90.
Menge: 4,000 St

**1.2.2.260 Revisionsklappe wie vor, jedoch 50x50, F90**
Zulage für die zuvor beschriebene Revisionsklappe,
mit Brandschutzanforderung in der Feuerwiderstandsklasse F90.
Menge: 2,000 St

**1.2.2.270 Zulage Anarbeiten an Sanitärtraggestell Waschtisch**
Menge: 15,000 St

**1.2.2.280 Zulage Anarbeiten an Sanitärtraggestell WC**
Menge: 16,000 St

**1.2.2.290 Zulage Anarbeiten an Sanitärtraggestell Urinal**
Menge: 11,000 St

**1.2.2.300 Elektro-/Sanitärdurchführungen-Ausschnitt 50 mm**
Elektro-/Sanitädurchführungen-Ausschnitt in 2-lagig beplankte
Vorsatzschalen und Trennwände,
Einfach- oder Doppelständerwände ohne
Anforderungen an den Brandschutz anlegen und herstellen.

Durchmesser: bis 50 mm
Menge: 160,000 St

**1.2.2.310 Elektro-/Sanitärdurchführungen-Ausschnitt 75 mm**
Elektro-/Sanitädurchführungen-Ausschnitt in 2-lagig beplankte
Vorsatzschalen und Trennwände,
Einfach- oder Doppelständerwände ohne
Anforderungen an den Brandschutz anlegen und herstellen.

Durchmesser: bis 75 mm
Menge: 70,000 St

**1.2.2.320 Elektro-/Sanitärdurchführungen-Ausschnitt 100 mm**
Elektro-/Sanitädurchführungen-Ausschnitt in 2-lagig beplankte
Vorsatzschalen und Trennwände,
Einfach- oder Doppelständerwände ohne
Anforderungen an den Brandschutz anlegen und herstellen.

Durchmesser: bis 100 mm
Menge: 2,000 St

**1.2.2.330 Elektro-/Sanitärdurchführungen-Ausschnitt 125 mm**
EElektro-/Sanitädurchführungen-Ausschnitt in 2-lagig beplankte
Vorsatzschalen und Trennwände,
Einfach- oder Doppelständerwände ohne
Anforderungen an den Brandschutz anlegen und herstellen.

Durchmesser: bis 125 mm
Menge: 14,000 St

**1.2.2.340 Elektro-/Sanitärdurchführungen-Ausschnitt 150 mm**
Elektro-/Sanitädurchführungen-Ausschnitt in 2-lagig beplankte
Vorsatzschalen und Trennwände,
Einfach- oder Doppelständerwände ohne
Anforderungen an den Brandschutz anlegen und herstellen.

Durchmesser: 150 mm
Menge: 2,000 St

**1.2.2.350 Elastischer Anschluss**
Verfugung, elasto-plastisch, einseitig der Wandanschlüsse der mit Plattenmaterial bekleideten Flächen gegen thermisch belastete Bauteile, mit 1-Komponeten-Dichtstoff auf Acryldispersionsbasis (überstreichbar).
Menge: 180,000 m

**1.2.2.360 Seitliche Durchbruchverkleidung im Übergang Bestand Anbau**
Gleitender Wandanschluß aus Fz-Platten auf Kleberbatzen,
Konstruktion gemäß Herstellerangaben;
Gebäudeteilfuge, ca. 35mm, mit Mineralwolle, nicht brennbar F90 verstopfen;
Eckschutzschiene mit Gewebeband flächenbündig aufspachteln.

Gesamtbreite: ca. 60 cm

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Menge: 15,000 m

**1.2.2.370 Zulage Eckausbildung 90°**
Zulage für das Herstellen von 90 Grad Innen- und Außenecken als Wandanschluss.
Menge: 60,000 m

##### Untergruppe 1.2.3 Koffer / Schächte

**1.2.3.10 Abkofferung GKB, 2-seitig**
Abkofferung als GK-Verkleidung für Rohrleitungen und dergleichen herstellen,
vor Stahlbeton-/ Mauerwerkswänden, 2-seitig,
Abwicklung bis 0,50 m (ca. 0,25 m + 0,25 m)
Höhe: bis 3,57 m,
Unterkonstruktion aus verzinkten Stahlblechprofilen,
DIN 18182-1/DIN 18183, als Metalleinfachständerwerk,
CW/UW-Profile 50 mm,
befestigen der Unterkonstruktion mit Dübeln und Schrauben,
Dämmschicht aus mineralischen Faserdämmstoff,
DIN 18165-1, in Platten, 1-lagig, Dicke 40 mm, Wärmeleitfähigkeitsgruppe 040,
Beplankung aus Gipskartonplatten (GKB),
DIN 18180, Plattendicke 1 x 12,5 mm, befestigen mit systemspezifischen Befestigungsmitteln,
einschliesslich Eckausbildung mit zusätzlichen Ständerprofilen, außenseitig mit Kantenschutz, spachteln und schleifen,
Verspachtelung gemäß Merkblatt Nr. 2 (IGG, April 2003)
Qualitätsstufe Q2.
Menge: 30,000 m

**1.2.3.20 Abkofferung GKB, 3-seitig**
Abkofferung als GK-Verkleidung für Rohrleitungen und dergleichen herstellen,
vor Stahlbeton-/ Mauerwerkswänden, 2-seitig,
Abwicklung bis 0,50 m (ca. 0,25 + 0,25 m + 0,25 m)
Höhe: bis 3,57 m,
Unterkonstruktion aus verzinkten Stahlblechprofilen,
DIN 18182-1/DIN 18183, als Metalleinfachständerwerk,
CW/UW-Profile 50 mm,
befestigen der Unterkonstruktion mit Dübeln und Schrauben,
Dämmschicht aus mineralischen Faserdämmstoff,
DIN 18165-1, in Platten, 1-lagig, Dicke 40 mm, Wärmeleitfähigkeitsgruppe 040,
Beplankung aus Gipskartonplatten (GKB),
DIN 18180, Plattendicke 1 x 12,5 mm, befestigen mit systemspezifischen Befestigungsmitteln,
einschliesslich Eckausbildung mit zusätzlichen Ständerprofilen, außenseitig mit Kantenschutz, spachteln und schleifen,
Verspachtelung gemäß Merkblatt Nr. 2 (IGG, April 2003)
Qualitätsstufe Q2.
Menge: 6,000 m

##### Untergruppe 1.2.4 Abhangdecken GK

**1.2.4.10 Abhangdecke Gipskarton, GKB regelmässige Quadratlochung 8/18mm**
Gipskartondecke als abgehängte Deckenkonstruktion, einseitig mit Gipskarton-Bauplatten beplankt,
auf drucksteifer Unterkonstruktion aus verzinkten Metallprofilen befestigt, mit Abhängern flucht- und waagerecht abgehängt und bauaufsichtlich zugelassen. Befestigungsmitteln befestigt.
Ausführung gemäß Herstellervorschrift, einschl. allen Anschlussarbeiten und Anschlussfugen,
Verbindungs- und Befestigungsmittel.
Unterkonstruktion nach DIN 18181:2007-02:
Profile:
Drucksteife Ausführung aus verzinkten:
- Stahlblechprofilen CD 60/27 als Grund- und
Tragprofil nach EN 14195,
Abhänger:
- Abhängen mit Noniussystemen (Ober-/Unterteil)
- Befestigen mit bauaufsichtlich zugelassenen Befestigungsmitteln
Verbindung:
- Verbindung Grund-Tragprofil mittels Kreuzverbindern,
- Abhänger und Kreuzverbinder nach EN 13964,
Achsabstand Abhänger: max. 900 mm,
Achsabstand Grundprofil: max. 1000 mm,
Achsabstand Tragprofil: 330 / 333 mm,
Beplankung:
Gipskarton-Bauplatten B DIN 18 180,
regelmäßige Quadratlochung 8/18mm,
Fliesauflage schwarz 50g/m²,
allseitig scharfkantig,
1-lagig, Dicke: 1x 12,5 mm,
Platten stumpf stoßen und verspachteln.

Fugenausführung / Verspachtelung:
Schraubköpfe mit Schraubkopf- und Reparaturspachtel
flächenbündig abspachteln, Fugenausbildung nach Herstellervorschrift anwenden.
Oberfläche:
Standardverspachtelung gemäß IGG-Merkblatt 2,
Qualitätsstufe: Q 2

Untergrund:  Stahlbeton,
Abhanghöhe:  h = 0,54 bis 0,79 cm
Einbauhöhe:  h = 2,80 bis 4,20 m
  (UK angehängte Decke)
Raumhöhe:  h = von 3,57 bis 4,82 m
  (lichte Raumhöhe im Rohbau)

Einbauorte:  EG, Aula und OG1
Menge: 690,000 m2

**1.2.4.20 Dehnfuge in Plattendecke**
Bewegungsfuge,
Fugenprofil aus: 2 Eckprofilen, gegenüberliegend
  eingespachtelt,
Fuge 3-5mm mit Acrylat überstreichbar verschlossen,
Anschlüsse seitlich, Ausführung an Deckenbekleidung.
Menge: 70,000 m

**1.2.4.30 Anarbeiten der Abhangdecke an Durchdringungen**
Anarbeiten der Abhangdecke an Durchdringungen;
wie z. Bsp. Montagekonsolen der Bühnenbeleuchtung,
Halterungen für Lautsprecher, etc.
Menge: 8,000 St

**1.2.4.40 Randfries aufgesetzt mit Distanzplatte**
Randfries aufgesetzt mit Distanzplatte

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Menge: 270,000 m

**1.2.4.50 Abhangdecke Gipskarton, GKBI Feuchtraum (Windfang)**
Gipskartondecke als abgehängte Deckenkonstruktion, einseitig mit Gipskarton-Bauplatten GKBI beplankt,
auf drucksteifer Unterkonstruktion aus verzinkten Metallprofilen befestigt, mit Abhängern flucht- und waagerecht abgehängt und bauaufsichtlich zugelassen. Befestigungsmitteln befestigt.
Ausführung gemäß Herstellervorschrift, einschl. allen Anschlussarbeiten und Anschlussfugen,
Verbindungs- und Befestigungsmittel.
Unterkonstruktion nach DIN 18181:2007-02:
Profile:
Drucksteife Ausführung aus verzinkten:
- Stahlblechprofilen CD 60/27 als Grund- und
Tragprofil nach EN 14195,
Abhänger:
- Abhängen mit Noniussystemen (Ober-/Unterteil)
- Befestigen mit bauaufsichtlich zugelassenen Befestigungsmitteln
Verbindung:
- Verbindung Grund-Tragprofil mittels Kreuzverbindern,
- Abhänger und Kreuzverbinder nach EN 13964,
Achsabstand Abhänger: max. 900 mm,
Achsabstand Grundprofil: max. 1000 mm,
Achsabstand Tragprofil: 330 / 333 mm,
Beplankung:
Gipsplatte Typ H2 nach DIN EN 520 mit
reduzierter Wasseraufnahmefähigkeit,
(imprägnierte GK-Bauplatten GKBI nach DIN 18180),
1-lagig, Dicke: 1x 12,5 mm,
Platten stumpf stoßen und verspachteln.
Fugenausführung / Verspachtelung:
Schraubköpfe mit Schraubkopf- und Repairspachtel
flächenbündig abspachteln, Fugenausbildung nach Herstellervorschrift anwenden.
Oberfläche:
Standardverspachtelung gemäß IGG-Merkblatt 2,
Qualitätsstufe: Q 2

Untergrund:  Stahlbeton, Beton-Hohlkammerdecke
Abhanghöhe:  h = ca. 0,65 m
Einbauhöhe:  h = ca. 3,57 m
  (UK angehängte Decke)
Raumhöhe:  h= ca. 2,80 m

  (lichte Raumhöhe im Rohbau)

Einbauorte:  EG
Menge: 30,000 m2

**1.2.4.60 Gleitender Anschluß als Zulage zu Vorpositionen Abhangdecke GKB und GKBI**
Menge: 240,000 m

**1.2.4.70 Zulage Weitspannträger ohne Brandschutzanforderung bis 3,01m**
Unterdecke DIN 18168-1, als freitragende Abhangdecke,
Raumbreite = 2,90 m
Unterkonstruktion aus CW 50-Doppelprofil, 500 mm
Beplankung wie Vorposition

Unterdecke DIN 18168-1, als freitragende Decke,
Einbauhöhe: 2,50 - 2,9 m.

Raumbreite bis 2,90 m.

Befestigungsuntergrund: Stahlbetonwände/ Mauerwerkswände/ Leichtbetonwände/ Metallständerwände *.
Ausführung der Unterkonstruktion aus verzinkten Stahlblechprofilen DIN 18182-1,
Tragprofile als Doppelprofile CW 50, Randbefestigung mit UW 50, Befestigung mit für den Untergrund geeignetem Befestigungsmittel, Befestigung gem. Herstellerangaben.
Menge: 10,000 m2

**1.2.4.80 Innenverkleidung RWA-Dunkelklappen**
Verkleidung von RWA-Dunkelklappenwandungen

Lichtkuppel Nenngröße: 1,20m x 1,20m
Deckendurchbruch:  1,20m x 1,20m
Höhe der Verkleidung:  ca. 1,00 m
  (von UK-Abhangdecke bis OK-Betondecke)
Beplankung:  Fz, 12,5 mm

incl. erforderlicher UK und Verbindungsteile,
sowie Kleinflächenzulage,
liefern und incl. aller Nebenarbeiten einbauen:
Standardverspachtelung gemäß IGG-Merkblatt 2,
Qualitätsstufe: Q 2
Menge: 40,000 m2

**1.2.4.90 Zulage Qualitätsstufe Q 3**
Zulage zur Vorposition für die Verspachtelung gemäß IGG-Merkblatt 2, in der Qualitätsstufe Q 3.
Menge: 40,000 m2

**1.2.4.100 Randfries, umlaufend 10cm, flächenbündig für RWA-Dunkelklappenöffnungen**
umlaufend glatter, mit der Abhangdecke flächenbündiger Randfries zur Innenverkleidung der RWA-Dunkelklappenöffnungen;

Breite:  10 cm, umlaufend
Menge: 45,000 m

**1.2.4.110 Zulage Qualitätsstufe Q 3**
Zulage zur Vorposition für die Verspachtelung gemäß IGG-Merkblatt 2, in der Qualitätsstufe Q 3.
Menge: 5,000 m2

**1.2.4.120 Revisionsklappe, abgehäng.Unterd., 400/400mm**
Revisionsklappe für abgehängte Unterdecke, incl. Auswechslung, vorgerichtet für den Einbau in 12,5 mm dick beplanckte Konstruktionen, liefern und einbauen

Abmessung (lichter Durchgang) : 40 x 40 cm

Nicht sichtbarer Rahmen, Deckel mit GK-Platte glatt, oder mit Lochung wie Decke des Einbauortes,
überstreichbar, entsprechend der Raumdecke.
Sicherung des Innendeckels durch selbst justierende Fangarme, mit in die Rahmenecken integrierten, nicht sichtbarem Verschluss- und Scharniersystem.
Menge: 2,000 St

**1.2.4.130 Zulage Revisionsklappe, F90**
Zulage für die zuvor beschriebene Revisionsklappe,
mit Brandschutzanforderung in der Feuerwiderstandsklasse F90.
Menge: 2,000 St

**1.2.4.140 Revisionsklappe, abgehäng.Unterd., 600/600mm**
Revisionsklappe für abgehängte Unterdecke, incl. Auswechslung, vorgerichtet für den Einbau in 12,5 mm dick beplanckte Konstruktionen, liefern und einbauen

Abmessung (lichter Durchgang) : 60 x 60 cm

Nicht sichtbarer Rahmen, Deckel mit GK-Platte glatt, oder mit Lochung wie Decke des Einbauortes,
überstreichbar, entsprechend der Raumdecke.
Sicherung des Innendeckels durch selbst justierende Fangarme, mit in die Rahmenecken integrierten, nicht sichtbarem Verschluss- und Scharniersystem.
Menge: 4,000 St

**1.2.4.150 Zulage Revisionsklappe, F90**
Zulage für die zuvor beschriebene Revisionsklappe,
mit Brandschutzanforderung in der Feuerwiderstandsklasse F90.
Menge: 1,000 St

**1.2.4.160 Elastischer Anschluss**
Verfugung, elasto-plastisch, einseitig der Winkelprofilanschlüsse  gegen angrenzende Wände, mit 1-Komponeten-Dichtstoff auf Acryldispersionsbasis (überstreichbar).
Menge: 560,000 m

**1.2.4.170 Zulage Weitspannträger ohne Brandschutzanforderung bis 5,51m**
Unterdecke als freitragende Abhangrasterdecke
Raumbreite bis 5,45 m
Unterkonstruktion aus UA 125-Doppelprofil, 500 mm
zur Aufnahme Rasterabhangdecke

Einbauhöhe: 2,90 m.
Raumbreite bis 5,45 m.

Befestigungsuntergrund: Stahlbetonwände/ Mauerwerkswände/ Leichtbetonwände/ Metallständerwände.
Ausführung der Unterkonstruktion aus verzinkten Stahlblechprofilen DIN 18182-1,
Tragprofile als Doppelprofile UA125,
Randbefestigung mit UW 125,
Verbindung mit Randprofil durch Anschluss- und Verbindungswinkel,
Befestigung mit für den Untergrund geeignetem Befestigungsmittel, Befestigung gemäß Herstellerangaben.
Menge: 5,000 m2

**1.2.4.180 Öffnung als Zulage, rund bis 200mm**
Öffnung rund für Luft Ein- und Auslässe der Lüftungsanlage,
als Zulage zu den vorbeschriebenen Deckensystemen,

Durchmesser bis 250mm.

Ausführung: einschl. Konstruktionsverstärkung und zusätzlicher Abhängungen.
Menge: 2,000 St

**1.2.4.190 Öffnung als Zulage, rund bis 400mm**
Öffnung rund für Luft Ein- und Auslässe der Lüftungsanlage,
als Zulage zu den vorbeschriebenen Deckensystemen,

Durchmesser bis 400mm.

Ausführung: einschl. Konstruktionsverstärkung und zusätzlicher Abhängungen.
Menge: 4,000 St

**1.2.4.200 Deckenausschnitt als Zulage, quadratisch 300/300 mm**
Öffnung 'quadratisch für Lüftungsein- und auslässe'
als Zulage zu den vorbeschriebenen Deckensystemen

Abmessungen: 300 x 300 mm

Ausführung: einschl. Konstruktionsverstärkung, zusätzliche Abhängungen im System vorsehen
Menge: 2,000 St

**1.2.4.210 Deckenausschnitt als Zulage, quadratisch 800/800 mm**
Öffnung 'quadratisch für Lüftungsein- und auslässe'
als Zulage zu den vorbeschriebenen Deckensystemen

Abmessungen: 800 x 800 mm

Ausführung: einschl. Konstruktionsverstärkung, zusätzliche Abhängungen im System vorsehen
Menge: 20,000 St

**1.2.4.220 Zusätzliche Abhängung Deckenleuchten 625/625 mm**
Zusätzliche Abhängung für Deckenleuchten bis 7kg,
als Zulage zu den Rasterdecken.
Menge: 100,000 St

**1.2.4.230 Deckenausschnitt und Verstärkung Deckenlautsprecher, d=220mm**
Deckenausschnitt herstellen,
incl. zusätzlicher Abhängung und Konstruktionsverstärkung für:
Einbaulautsprecher bis 2kg,
als Zulage zu den Abhangdecken.
Menge: 4,000 St

**1.2.4.240 Deckenausschnitt und Verstärkung Präsenzmelder, d=70mm**
Deckenausschnitt herstellen,
incl. zusätzlicher Abhängung und Konstruktionsverstärkung für:
Präsenzmelder, als Zulage zu den Abhangdecken.
Menge: 3,000 St

**1.2.4.250 Verstärkung Rauchmelder, d=70mm**
zusätzlicher Konstruktionsverstärkung für:
Rauchmelder, als Zulage zu den Abhangdecken.
Menge: 8,000 St

**1.2.4.260 Deckenausschnitt und Verstärkung Pictogrammleuchte 320/75mm**
Deckenausschnitt herstellen,
incl. zusätzlicher Abhängung und Konstruktionsverstärkung für:
Pictogrammleuchte bis 3kg, als Zulage zu den Abhangdecken.
Menge: 12,000 St

**1.2.4.270 Deckenausschnitt und Verstärkung Sicherheitsleuchte d=70mm**
Deckenausschnitt herstellen,
incl. zusätzlicher Abhängung und Konstruktionsverstärkung für:
Sicherheitsleuchte bis 1kg, als Zulage zu den Abhangdecken.
Menge: 20,000 St

**1.2.4.280 Fz-Abhangdecke für Aussenbereich**
Unterdecke DIN 18168-1;

Einbauhöhe:  310 cm,
Abhängehöhe:  42,8 cm von UK-Rohbetondecke
  ca. 12 cm von UK-Betonunterzug
Befestigungsuntergrund: Stahlbeton,

Unterkonstruktion: Ausführung aus verzinkten Stahlblechprofilen DIN 18182-1, Tragprofile CD 60/27,
Korrosionsschutz C3 - lang C3,

Achsabstände: Grundprofil 65,00 cm
  Tragprofil  31,25 cm
  Abhänger  65,00 cm
Befestigung mit Direktabhängern/ Nonius mit Noniusbügel/ Nonius-Hänger-Unterteil und bauaufsichtlich zugelassenen Befestigungsmitteln;

Beplankung aus Zementbauplatten DIN EN 12467:
einlagig, Plattendicke 12,5 mm,
Verschraubung mit Systemschrauben,
Fugen mit Gewebeeinlage verspachteln,
Vollflächig verspachteln mit Gewebeeinlage,
Oberfläche: Qualitätsstufe Q2 Standardverspachtelung,

gemäß Statik und Herstellervorschriften.
Menge: 80,000 m2

**1.2.4.290 Zulage Kleinflächen zu Abhangdecken**
Zulage für das Herstellen der Abhangdecken GKB, GKBI, Fz- Außen, wie zuvor beschrieben, jedoch in Kleinflächen < 5,0 m2,
in kleinen Räumen bzw. Kleinflächen
Menge: 10,000 m2

**1.2.4.300 Wärmedämmung unter Decke und an Wänden, 15cm, MW 035**
Liefern und gemäß Verarbeitungsrichtlinien einbauen, incl. Befestigung mit Tellerdübeln, etc.;

Material:  Mineralwolle/Steinwolle,
  unterseitig vlieskaschiert,
  schimmelresistent und
  dampfdiffusionsoffen
  15cm, MW 035, II
Einbauhöhe: 3,00 bis 3,57m
  unter Rohdecke und an Aussenwänden
Menge: 40,000 m2

**1.2.4.310 Zulage Anarbeiten an Rundstützen, d=ca. 20cm**
Ausführung des zuvor beschriebenen Wärmedämmung und Plattendecke umlaufend an
Rundstützen d= ca. 20cm,
anarbeiten, als Zulage.
Menge: 8,000 St

**1.2.4.320 Statik Plattendecke**
Gültiger, Statischer Nachweis objekt- und systembezogen,
für Plattendecken im Aussenbereich mit Schattenfuge,
in deutscher Sprache verfasst, vollumfängllich mit allen Ergebnissen, Berechnungen und erforderlichen Unterzeichnungen,
vor Ausführung im Original der Bauleitung vorzulegen.
Menge: 1,000 St

**1.2.4.330 Öffnung als Zulage, rund bis 200mm**
Öffnung rund für Einbauleuchten und Lautsprecher bis 2kg,
als Zulage zu den vorbeschriebenen Deckensystemen,

Durchmesser bis 200mm.

Ausführung: einschl. Konstruktionsverstärkung,
zusätzliche Abhängungen im System vorsehen.
Menge: 10,000 St

**1.2.4.340 Deckenausschnitt als Zulage, quadratisch bis 200/200 mm**
Öffnung 'quadratisch für Einbauleuchten'
als Zulage zu den vorbeschriebenen Deckensystemen

Abmessungen: bis 200 x 200 mm

Ausführung: einschl. Konstruktionsverstärkung,
zusätzliche Abhängungen im System vorsehen
Menge: 8,000 St

**1.2.4.350 Deckenausschnitt als Zulage, quadratisch bis 625/625 mm**
Öffnung 'quadratisch für Einbauleuchten'
als Zulage zu den vorbeschriebenen Deckensystemen

Abmessungen: bis 200 x 200 mm

Ausführung: einschl. Konstruktionsverstärkung,
zusätzliche Abhängungen im System vorsehen
Menge: 1,000 St

##### Untergruppe 1.2.5 Abhangdecken Rasterdecken

**1.2.5.10 Rasterdecke Akustik, sichtbare Montage, 625/625 mm**
Akustikdeckensystem

Untergrund:  Stahlbeton,
Abhanghöhe: h = 55 bis 65 cm
Einbauhöhe: h = 2,80 bis 3,00 m
  (UK angehängte Decke)
Raumhöhe:  h = von 3,44 bis 3,57m
  (lichte Raumhöhe im Rohbau)

Einbauorte:  EG und 1. OG

Lieferung und Montage eines Akustikdeckensystems, bestehend aus Akustikdeckenplatten und Unterkonstruktion.

1. Systembestandteil: Akustikdeckenplatten aus Steinwolle

Plattendicke: ca. 14 mm
Modulabmessungen: 625 x 625 mm
Kantenausbildung: gem. DIN EN 13964

Die Akustikdecke gewährleistet darüber hinaus mindestens folgende funktionelle Eigenschaften:

Sichtseite:  Richtungsungebundene, akustisch
  transparente Oberfläche
Farbe:  Helle weiße Oberfläche mit dauerhafter Beständigkeit gegen Schmutz

Rückseite:  abriebminderndes Vlies

Brandverhalten: Euroklasse A1 nach DIN EN 13501-1
Schmelzpunkt: >1000° C, nach DIN 4102-17

Biegezugfestigkeitsklasse: 1/C/0N

Feuchtigkeitsbeständigkeit: 100% RH, bei 0 - 40 °C
Nassabriebbeständigkeit: Klasse 1, nach EN ISO 11998:2007

Lichtreflexionsgrad: 87 %, nach ISO 7724-2
Lichtdiffusion: > 99 %
Weißegrad:  L-Wert = 94,5, nach ISO 7724
Glanzwert:  0,8 % nach ISO 2813

Reinigungsfähigkeit: Antistatische Oberfläche zu reinigen mit weicher Bürste oder Staubsauger, bzw. mit feuchten Tuch oder Schwamm

Grenzwert Formaldehyd:
unterhalb der Klasse E1 nach DIN EN 13964

Praktischer Schallabsorptionsgrad nach DIN EN ISO 11654 bei einer totalen Konstruktionshöhe von 200mm

125 Hz = 0,60
250 Hz = 0,90
500 Hz = 1,00
1.000 Hz = 0,90
2.000 Hz = 1,00
4.000 Hz = 1,00

Absorptionsklasse: A (nach DIN EN ISO 11654); alphaW= 0,9

2. Systembestandteil: Unterkonstruktion

System: demontierbar

Profilbreite:  24 mm
Profilhöhe:  38 mm (Haupt- und Querschienen)
Materialstärke: Hauptschienen: 2 x 0,4 mm;
  Querschienen: 2 x 0,3 mm
Profilfarbe:  Weiß, ähnlich RAL 9003

Darüber hinaus gewährleistet die Unterkonstruktion mindestens folgende funktionelle Eigenschaften:

Brandverhalten: Euroklasse A1 nach DIN EN 13501-1
Korrosionsklasse: B, nach DIN EN 13964

Montagekurzbeschreibung

Die Akustikdecke ist in der oben genannten abgehängten T-Profil Unterkonstruktion gem. Systembeschreibung als Einlege-System zu liefern und zu montieren. Die Unterkonstruktion ist werkzeuglos demontierbar und wiederverwendbar und zusätzlich sind alle Platten einzeln demontierbar.

Die abnahmefertige Montage ist nach DIN EN 13964, Vorbemerkungen, Architektenplänen, Angaben der Bauleitung sowie den Hersteller- Verarbeitungsrichtlinien auszuführen.
Menge: 1300,000 m2

**1.2.5.20 Zulage Rasterdecke 625/625 mm, raumakustisch wirksam alpha w 0,15**
Zulage Rasterdecke Akustik, sichtbare Montage, 625/625 mm,
wie Vorpsition 1.2.5.10, jedoch Ausführung raumakustisch wirksam mit folgenden Eigenschaften,
gemäß Nachweis zur Raumakustik,
hier:  Räume "Musik Gruppe" und "Musik"

alpha w = 0,15;
octav mittenfreq.alpha p
  125 Hz  0,15
  250Hz  0,10
  500 Hz  0,10
1000 Hz  0,15
2000 Hz  0,10
4000 Hz  0,10
Menge: 40,000 m2

**1.2.5.30 Zulage Rasterdecke 625/625 mm, raumakustisch wirksam alpha w 0,95**
Zulage Rasterdecke Akustik, sichtbare Montage, 625/625 mm,
wie Vorpsition 1.2.5.10, jedoch Ausführung raumakustisch wirksam mit folgenden Eigenschaften,
gemäß Nachweis zur Raumakustik,
hier:  Raum "Musik"

alpha w = 0,95;
octav mittenfreq.alpha p
  125 Hz  0,65
  250Hz  0,80
  500 Hz  0,95
1000 Hz  0,90
2000 Hz  1,00
4000 Hz  1,00
Menge: 35,000 m2

**1.2.5.40 Zulage Rasterdecke 625/625 mm, raumakustisch wirksam alpha w 0,60**
Zulage Rasterdecke Akustik, sichtbare Montage, 625/625 mm,
wie Vorpsition 1.2.5.10, jedoch Ausführung raumakustisch wirksam mit folgenden Eigenschaften,
gemäß Nachweis zur Raumakustik,
hier:  Raum "Musik"

alpha w = 0,60;
octav mittenfreq.alpha p
  125 Hz  0,55
  250Hz  0,60
  500 Hz  0,70
1000 Hz  0,80
2000 Hz  0,60
4000 Hz  0,40
Menge: 45,000 m2

**1.2.5.50 Zulage Rasterdecke 625/625 mm, feuchtraumgeeignet**
Zulage Rasterdecke Akustik, sichtbare Montage, 625/625 mm,
wie Position 1.2.5.10, jedoch Ausführung feuchtraumgeeignet.
Menge: 120,000 m2

**1.2.5.60 Anschnitt gerade und im Winkel**
Zulage für das saubere Anscheiden der Abhangrasterdeckenelemente für Standard- und Feuchtraumdecken im Deckenrand- und Knicklinienbereich der Raumgeometrie.
Menge: 830,000 m

**1.2.5.70 Winkelprofil für Rasterdecke**
Wandanschlüsse als scharfkantiges Stufenprofil liefern
und fachgerecht nach Herstellervorschrift montieren,
passend zu den Decken der vorgenannten Position.
Die Wandanschlüsse bestehen aus weißen Winkelprofilen, die in Direktmontage mit bauaufsichtlich zugelassenen Befestigungsteilen anzubringen sind.
Der Wandwinkel ist mit einem maximalen
Befestigungsabstand von 250 mm zu befestigen.

Abwicklung:  24/24 mm
Dicke:  0,4 mm
Farbe:  weiß

Flankierende Bauteile: Mauerwerk/Beton/GK-Wand

In den Ecken sind die Profile sauber auf Gehrung zu
stoßen.
Menge: 1050,000 m

**1.2.5.80 Elastischer Anschluss**
Verfugung, elasto-plastisch, einseitig der Winkelprofilanschlüsse  gegen angrenzende Wände, mit 1-Komponeten-Dichtstoff auf Acryldispersionsbasis (überstreichbar).
Menge: 1050,000 m

**1.2.5.90 Randfries, 215mm GK glatt und flächenbündig, incl. UK**
Randfries 215mm GK glatt und flächenbündig

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Menge: 280,000 m

**1.2.5.100 Zulage für Randfriesverbreiterung um ca. 195mm in Fensternischen, incl. UK**
Menge: 90,000 m

**1.2.5.110 Zulage für OSB-Verstärkung 215mm als Befestigungsebene für Vertikallamellen**
Zulage für OSB-Verstärkung 200mm als Befestigungsebene für Vertikallamellen
Menge: 40,000 m

**1.2.5.120 Anarbeiten der Abhangdecke an Vorhangschiene**
Anarbeiten der Abhangdecke an Vorhangschiene,
Vorhangschiene bauseits geliefert und eingebaut.
Menge: 35,000 m

**1.2.5.130 Kasten zur Aufnahme eines Leinwandrollos, 15/15cm, deckenbündig**
Querschnitt ca. 15/15cm
Menge: 5,000 m

**1.2.5.140 Zulage Weitspannträger ohne Brandschutzanforderung bis 3,00m**
Unterdecke als freitragende Abhangrasterdecke
Raumbreite bis 3,00 m
Unterkonstruktion aus UA 125-Doppelprofil, 500 mm
zur Aufnahme Rasterabhangdecke

Einbauhöhe: 2,80 m, Unterkante Abhangdecke.

Befestigungsuntergrund: Stahlbetonwände/ Mauerwerkswände/ Leichtbetonwände/ Metallständerwände.
Ausführung der Unterkonstruktion aus verzinkten Stahlblechprofilen DIN 18182-1,
Tragprofile als Doppelprofile UA125,
Randbefestigung mit UW 125,
Verbindung mit Randprofil durch Anschluss- und Verbindungswinkel,
Befestigung mit für den Untergrund geeignetem Befestigungsmittel, Befestigung gemäß Herstellerangaben.
Menge: 20,000 m2

**1.2.5.150 Zulage Weitspannträger ohne Brandschutzanforderung bis 6,00m**
wie Vorposition, jedoch lichte Raumbreite bis 6,00 m.
Menge: 10,000 m2

**1.2.5.160 Öffnung als Zulage, rund bis 200mm**
Öffnung rund für Luft Ein- und Auslässe der Lüftungsanlage,
als Zulage zu den vorbeschriebenen Deckensystemen,

Durchmesser bis 200mm.

Ausführung: einschl. Konstruktionsverstärkung und zusätzlicher Abhängungen.
Menge: 25,000 St

**1.2.5.170 Öffnung als Zulage, rund bis 400mm**
Öffnung rund für Luft Ein- und Auslässe der Lüftungsanlage,
als Zulage zu den vorbeschriebenen Deckensystemen,

Durchmesser bis 400mm.

Ausführung: einschl. Konstruktionsverstärkung und zusätzlicher Abhängungen.
Menge: 14,000 St

**1.2.5.180 Zusätzliche Abhängung Deckenleuchten 625/625 mm**
Zusätzliche Abhängung für Deckenleuchten bis 7kg,
als Zulage zu den Rasterdecken.
Menge: 240,000 St

**1.2.5.190 Deckenausschnitt und Verstärkung Tafel-Deckenleuchten 1250/315 mm**
Deckenausschnitt herstellen,
incl. zusätzlicher Abhängung und Konstruktionsverstärkung für:
Tafel-Deckenleuchten bis 9kg,
als Zulage zu den Abhangdecken.
Menge: 4,000 St

**1.2.5.200 Deckenausschnitt und Verstärkung Deckenlautsprecher, d=220mm**
Deckenausschnitt herstellen,
incl. zusätzlicher Abhängung und Konstruktionsverstärkung für:
Einbaulautsprecher bis 2kg,
als Zulage zu den Abhangdecken.
Menge: 40,000 St

**1.2.5.210 Deckenausschnitt und Verstärkung Doppel-Deckenlautsprecher, 200/400mm**
Deckenausschnitt herstellen,
incl. zusätzlicher Abhängung und Konstruktionsverstärkung für:
Doppel-Einbaulautsprecher bis 4kg,
als Zulage zu den Abhangdecken.
Menge: 8,000 St

**1.2.5.220 Verstärkung Blitzleuchte, d=70mm**
zusätzlicher Konstruktionsverstärkung für:
Blitzleuchte als Zulage zu den Abhangdecken.
Menge: 40,000 St

**1.2.5.230 Deckenausschnitt und Verstärkung Präsenzmelder, d=70mm**
Deckenausschnitt herstellen,
incl. zusätzlicher Abhängung und Konstruktionsverstärkung für:
Präsenzmelder, als Zulage zu den Abhangdecken.
Menge: 40,000 St

**1.2.5.240 Verstärkung Rauchmelder, d=70mm**
zusätzlicher Konstruktionsverstärkung für:
Rauchmelder, als Zulage zu den Abhangdecken.
Menge: 40,000 St

**1.2.5.250 Deckenausschnitt und Verstärkung Pictogrammleuchte 320/75mm**
Deckenausschnitt herstellen,
incl. zusätzlicher Abhängung und Konstruktionsverstärkung für:
Pictogrammleuchte bis 3kg, als Zulage zu den Abhangdecken.
Menge: 20,000 St

**1.2.5.260 Deckenausschnitt und Verstärkung Sicherheitsleuchte d=70mm**
Deckenausschnitt herstellen,
incl. zusätzlicher Abhängung und Konstruktionsverstärkung für:
Sicherheitsleuchte bis 1kg, als Zulage zu den Abhangdecken.
Menge: 40,000 St

##### Untergruppe 1.2.6 Brandschutzverkleidungen

**1.2.6.10 Verbundträgerbekleidung, dreiseitig ohne UK, F60**
F60-Brandschutzverkleidung von Verbundträgern unter der Rohbaudecke der Aula, gemäß DIN 4102,
dreiseitig ohne UK, aus zementgebundenen Silikatbrandschutzplatten liefern und fachgerecht errichten;

Abwicklung:  ca. 650/300/650mm
A/V:  84m-1
Plattenstärke: ca. 15mm
Rohdichte:  ca. 870 kg/m³
Druckfestigkeit: ca. 9,3 N/mm² gem. DIN EN 826
dauerhaft wasserresistent gem. Leistungserkl. (Typ Y, DoP)

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
Ausführung der Verkleidung gemäß Herstellervorschrift z.B. mittels Feuerschutzplatten und den fachgerechten Anschlüssen an angrenzende Bauteile, sowie der erforderlichen Spachtelarbeiten.
Ein Prüfzeugnis über das eingesetzte System ist vor Beginn der Arbeiten vorzulegen.
Menge: 150,000 m2

**1.2.6.20 Zulage Durchführungen 200/200mm im Lichten**
F60-Durchführungen für Installationsleitungen durch die zu verkleidenden Verbundträger, als Zulage zur Vorposition,

Durchführung im Lichten:  200/200mm
Menge: 20,000 St

**1.2.6.30 Zulage Ausbildung T-Verbindung der F60 Verbundträgerbekleidung**
Menge: 4,000 St

**1.2.6.40 Verkofferung von Lüftungskanälen 85/45cm, F90**
F90-Abkofferung von Installationstrassen im Flurbereich
oberhalb der abgehängten Decken in Einzellängen.
Beplankung 3 seitig, Abwicklung 45/85/45 cm.
Ausführung des Koffers gemäß Herstellervorschrift z.B. mittels Feuerschutzplatten incl. der erforderlichen Unterkonstruktion und den fachgerechten Anschlüssen an angrenzende Bauteile sowie der erforderlichen Spachtelarbeiten. Ein Prüfzeugnis über das eingesetzte System ist vor Beginn der Arbeiten vorzulegen.
Menge: 10,000 m2

**1.2.6.50 Verkofferung von Lüftungskanälen 50/45cm, F90**
Verkofferung von Lüftungskanälen F90
Ausführung wie Vorposition, jedoch Breite = 50cm.
Menge: 10,000 m2

**1.2.6.60 TB11 - Stahlstütze HE-B 100, dreiseitig F90 verkleiden**
F90-Brandschutzverkleidung von HE-B100 Stützen auf Wänden im Flurbereich;

Beplankung 3 seitig, Abwicklung ca. 15/15/15 cm.
Ausführung der Verkleidung gemäß Herstellervorschrift z.B. mittels Feuerschutzplatten, incl. der erforderlichen Unterkonstruktion und den fachgerechten Anschlüssen an angrenzende Bauteile sowie der erforderlichen Spachtelarbeiten. Ein Prüfzeugnis über das eingesetzte System ist vor Beginn der Arbeiten vorzulegen.
Menge: 6,000 stgm

**1.2.6.70 Decke Gipskarton, Ausführung F90**
Feuerwiderstandsklasse:  F90;

Wandanschluss: Randprofil UD 28/27,  Befestigungsabstand = 400 mm
Abhängung:  Nonius-Hänger mit Grundprofil
  verschrauben, Abstand a = 750 mm
Abhängehöhe: bis 150cm

Unterkonstruktion:
  Grundprofile: CD 60/27, Achsabstand c = 80 cm
  Tragprofile:  CD 60/27, Achsabstand b = 50 cm
Verbindung der Profile: Kreuzverbinder für CD

Dämmschicht Mineralwolle DIN EN 13162:
Dicke:  1x 40 mm, (zusätzlich 15cm breiter Streifen auf den Grundprofilen)
Rohdichte: = 40 kg/m³
Schmelzpunkt nach DIN 4102-17: = 1000 °C

Beplankung:
Plattendicke/-typ: 2x 20 mm Massivbauplatte, zweilagig
Max. Plattenformat: 62,5 cm x 250 cm
Befestigung/Abstand: Schnellbauschrauben
        1. Lage: 3,5 x 35 Abstand max. 51 cm,
        2. Lage, 3,5 x 55 Abstand max. 17 cm

liefern, flucht- und fachgerecht einbauen.
Menge: 10,000 m2

**1.2.6.80 Revisionsklappe F90, 400/400mm**
Revisionsklappe F90 für abgehängte Unterdecke, incl. Auswechslung, vorgerichtet für den Einbau in 12,5 bis ca. 25 mm dick beplanckte Konstruktionen, liefern und einbauen

Abmessung (lichter Durchgang) : 40 x 40 cm

Brandschutzanforderung: Feuerwiderstandsklasse F90.

Nicht sichtbarer Rahmen, Deckel mit GK-Platte glatt wie Decke des Einbauortes, überstreichbar, entsprechend der Raumdecke.
Sicherung des Innendeckels durch selbst justierende Fangarme, mit in die Rahmenecken integrierten, nicht sichtbarem Verschluss- und Scharniersystem.
Menge: 3,000 St

**1.2.6.90 E30 - I90-Koffer, 200/200mm**
Ausführung von E30 - I90-Koffern
(Brandbeanspruchung von innen),
Abkofferung von Installationstrassen
oberhalb der abgehängten Decken in Einzellängen.
Beplankung 3 seitig, Abmessung (H/B) 200/200mm
Ausführung des Koffers gemäß Herstellervorschrift z.B. mittels Feuerschutzplatten incl. der erforderlichen Unterkonstruktion und den fachgerechten Anschlüssen an angrenzende Bauteile sowie der erforderlichen Spachtelarbeiten.
Ein Prüfzeugnis über das eingesetzte System ist vor Beginn der Arbeiten vorzulegen.
Menge: 25,000 m

**1.2.6.100 E30 - I90-Koffer, 200/300mm**
Ausführung wie Position 1.1.7.10,
jedoch Abmessung (H/B) 200/300mm
Menge: 5,000 m

**1.2.6.110 E30 - I90-Koffer, 200/400mm**
Ausführung wie Position 1.1.7.10,
jedoch Abmessung (H/B) 200/400mm
Menge: 3,000 m

**1.2.6.120 F90-A - Schachtwand**
Schachtwand, mit Brandschutz DIN 4103-1,
Einbaubereich 2, Höhe 3,49 m, Dicke 125 mm,
Feuerwiderstandsklasse DIN 4102-2, F 90 -A,
umlaufende Anschlüsse starr, vorhandener
Befestigungsuntergrund: Stahlbeton/MW
Ausführung mit Ständerwerk aus UW + CW 75-Profilen,
Beplankung aus 2 x 25 mm Massivbauplatten GKF (F90), DIN 18180,
Menge: 20,000 m2

##### Untergruppe 1.2.7 Gerüste

**1.2.7.10 Rollgerüste bis ca. 5,00 m im Bereich Aula**
Zulage für das Stellen eines Rollgerüstes mit einer Arbeitsfläche von mindestens 1,5 m2 für Trockenbauarbeiten:
Arbeitshöhe: bis 5,00 m über OKF

Die Gerüste sind für die Dauer der eigenen Arbeiten vorzuhalten.
Ebenfalls ist das Umsetzen und Aufbauen in den
unterschiedlichen Geschossen in den Einheitspreis
einzukalkulieren.

Preis für alle Arbeiten als Gesamtpreis pro Geschoss.
Menge: 2,000 St

**1.2.7.20 Arbeitsgerüste Treppenraum**
Stellen eines Arbeitsgerüstes im Treppenraum auf Treppenläufen und Podesten,
Arbeitshöhe: 3,40 m bis 7,10 m
Fläche:

Die Gerüste sind für die Dauer der eigenen Arbeiten vorzuhalten.
Ebenfalls ist das Umsetzen und Aufbauen in den unterschiedlichen Geschossen in den Einheitspreis
einzukalkulieren.

Preis für alle Arbeiten als Gesamtpreis pro Geschoss.
Menge: 2,000 St

#### Hauptgruppe 1.3 Umbau Bestand

##### Untergruppe 1.3.1 Demontagen, Schutzabdeckungen

**1.3.1.10 Folienwände**
Staubschutzwände als Foliewände einschliesslich der erforderlichen Trag- und Unterkonstruktion aus Holz, Fugendichtung nach Wahl des AN,
Bespannung mit 0,5 mm PE-Folie,
herstellen, vorhalten und beseitigen.
Höhe bis ca. 3,50 m.
Menge: 50,000 m2

**1.3.1.20 Durchgang mit Reißverschluß als Zulage zur Vorposition**
Durchgang mit Reißverschluß als Zulage zur Vorposition,
Durchganggröße ca. 1,00 x 2,00 m
Verschluß: Reißverschluß, staubdicht, beidseitig bedienbar,
für die Dauer der Arbeiten vorhalten und nach Gebrauch entfernen.
Menge: 5,000 St

**1.3.1.30 Schliessen Fensteröffnung, behelfsmäßig**
Behelfsmäßiges, einbruchgesichertes Schließen von Fensteröffnungen in der Fassade als Witterungs- und Einbruchsschutz, bestehend aus einer Holzunterkonstruktion
mit 0,5 mm PE-Folie bespannt;
herstellen, vorhalten und beseitigen.
Menge: 25,000 m2

**1.3.1.40 Schutzabdeckung mit Folie u. Spanplatten**
Abdeckung von Fußböden mit einer Lage 0,5 mm PVC-Folie,
Stoßbereich überklebt und darüberliegenden 16 mm Spanplatten,
für die Dauer der Arbeiten vorhalten und nach Gebrauch entfernen.
Menge: 30,000 m2

**1.3.1.50 Schutzabdeckung folienbeschichteter Kartonage**
Abdeckung von Fußböden mit einer Lage
Schutzabdeckung folienbeschichteter Kartonage,
Stoßbereich überklebt,
für die Dauer der Arbeiten vorhalten und nach Gebrauch entfernen.
Menge: 50,000 m2

##### Untergruppe 1.3.2 Wände, Vorsatzschalen

**1.3.2.10 TB01 - Trennwand Büroraum übliche Tätigkeit, 15cm, 42dB**
Nichttragende innere Trennwand DIN 4103-1 als Montagewand,

Feuerwiderstandsklasse DIN 4102-2: F30.
Rechenwert des bewerteten Schalldämm-Maßes Rw,R = 42 dB.
Bewertetes Schalldämm-Maß Rw = 45 dB

Wandhöhe: ca. 3,44-3,57 m  (max. zul. Wandhöhe: 5,00 m)
Wanddicke: 150 mm

Umlaufende Anschlüsse starr, vorhandener Befestigungsuntergrund Stahlbeton/ Mauerwerk.
Ausführung mit Unterkonstruktion aus verzinkten Stahlblechprofilen DIN 18182-1, Metallständer CW 100, Boden und Deckenanschlüsse mit Randprofilen UW 100/40, Befestigung mit bauaufsichtlich zugelassenen Befestigungsmitteln.

Dämmschicht aus Mineralwolle nach DIN EN 13162,
Dicke 80 mm,
Brandverhalten nach DIN EN 13501-1: A1,
Wärmeleitfähigkeit  = 0,040 W/(mK),*
längenbezogener Strömungswiderstand nach DIN EN 29053:
r = 5 - 50 kPa·s/m², einlagig, dicht stoßen, abrutschsicher verlegen.

Beplankung beidseitig aus Gipsplatten GKB/GKFi  DIN 18180:
Bauplatten, je Seite zweilagig,
1. Lage GKB Plattendicke 12,5 mm,
2. Lage GKFi Plattendicke 12,5 mm
Verarbeitung gemäß DIN 18181.

Verspachtelung der Gipsplatten gemäß Merkblatt Nr. 2 des Bundesverbandes der Gipsindustrie e.V. Qualitätsstufe Q2 Standardverspachtelung, Verarbeitung gemäß DIN 18181.
Menge: 180,000 m2

**1.3.2.20 TB06 - Trennwand zw. Biologie und Biologie Übung, 30cm**
Nichttragende innere Trennwand DIN 4103-1 als Montagewand,

Feuerwiderstandsklasse DIN 4102-2: F30.

Wandhöhe: ca. 3,44 m  (max. zul. Wandhöhe: 5,00 m)
Wanddicke: 300 mm

Umlaufende Anschlüsse starr, vorhandener Befestigungsuntergrund Stahlbeton/ Mauerwerk.
Ausführung mit Unterkonstruktion aus verzinkten Stahlblechprofilen DIN 18182-1, Metallständer CW 75,
Korrosionsschutz: C3
Boden und Deckenanschlüsse mit Randprofilen UW 75/40, C3,
Befestigung mit bauaufsichtlich zugelassenen Befestigungsmitteln.

Dämmschicht aus Mineralwolle nach DIN EN 13162,
Dicke 60 mm,
Brandverhalten nach DIN EN 13501-1: A1,
Wärmeleitfähigkeit  = 0,040 W/(mK),*
längenbezogener Strömungswiderstand nach DIN EN 29053:
r = 5 - 50 kPa·s/m², einlagig, dicht stoßen, abrutschsicher verlegen.

Beplankung beidseitig aus Faserzementplatten:
Bauplatten, je Seite zweilagig,
1. Lage Fz Plattendicke 12,5 mm,
2. Lage Fz Plattendicke 12,5 mm
Verarbeitung gemäß DIN und Herstellervorschriften.

Verspachtelung der Bauplatten Qualitätsstufe Q2. Standardverspachtelung, Verarbeitung gemäß DIN und Herstellervorschriften.
Menge: 30,000 m2

**1.3.2.30 TB09 - Fz-Vorwand 2xFz**
Metall-Einfachständerwand als Vorsatzschale, einseitig 2-lagig mit zementgebundener Bauplatte,
für Feuchträume der Beanspruchungsklasse FBK II, einschliesslich Klein- und Befestigungsmaterial liefern
und mit umlaufend starren Anschlüssen fachgerecht gem. Herstellervorschrift montieren.

Gesamtdicke:  bis 0,25 cm
Gesamthöhe:  bis ca.3,44-3,57 m
Einbauort:  Wasch- und WC-Bereiche

Ausführung wie folgt:

Unterkonstruktion:
als Einfach-Ständerwerk aus verzinkten Stahlblechprofilen
DIN 18182-1/ DIN EN 14195:
UW-Randprofile:  75-06;
CW-Profile:  75-06;
Korrosionsschutz:  C3
Ständerabstand:  625 mm

Beplankung:
Einseitig 2-lagig, mit 2 x 12,5 mm, zementgebundene Bauplatte;
Befestigung mit Schnellbauschrauben DIN 18182-2,
sichtbare Befestigungsmittel und Fugen der äusseren
Plattenlage sind zu spachteln.

Untere Wandanschluss:
Der untere Wandanschluß erfolgt auf der Rohdecke.
Das U-Profil ist vor Einbau der Sanitär-Montageelemente in Abstimmung mit der Bauleitung und Sanitärinstallateur zu montieren.

Dämmschicht:
Aus mineralischem Faserdämmstoff nach
DIN EN 13 162-1, gesundheitlich unbedenklich nach der Gefahrstoff-Verordnung, unkaschiert, einlagig,
lückenlos und abrutschsicher eingebaut.
Dicke: 1x 80 mm
Euroklasse: nichtbrennbar A1 nach DIN EN 13 501-1
Wärmeleitfähigkeitsgruppe: 035
Rohdichte: 30 kg/m³

Feuerwiderstandsklasse:
ohne Anforderung

Verspachtelung:
Verspachtelung gemäß IGG-Merkblatt 2, Qualitätsstufe Q2 Standardverspachtelung zur Aufnahme von Fliesen
Menge: 25,000 m2

**1.3.2.40 TB13 - GK-Ständerwand 12,5 cm**
Nichttragende innere Trennwand DIN 4103-1 als Montagewand,

Wandhöhe: ca. 3,44-3,57 m  (max. zul. Wandhöhe: 5,00 m)
Wanddicke: 125 mm

Umlaufende Anschlüsse starr, vorhandener Befestigungsuntergrund Stahlbeton/ Mauerwerk.
Ausführung mit Unterkonstruktion aus verzinkten Stahlblechprofilen DIN 18182-1, Metallständer CW 100, Boden und Deckenanschlüsse mit Randprofilen UW 100/40, Befestigung mit bauaufsichtlich zugelassenen Befestigungsmitteln.

Dämmschicht aus Mineralwolle nach DIN EN 13162,
Dicke 40 mm,
Brandverhalten nach DIN EN 13501-1: A1,
Wärmeleitfähigkeit  = 0,040 W/(mK),*
längenbezogener Strömungswiderstand nach DIN EN 29053:
r = 5 - 50 kPa·s/m², einlagig, dicht stoßen, abrutschsicher verlegen.

Beplankung beidseitig aus Gipsplatten GKB/GKFi  DIN 18180:
Bauplatten, je Seite zweilagig,
1. Lage GKB Plattendicke 12,5 mm,
2. Lage GKFi Plattendicke 12,5 mm
Verarbeitung gemäß DIN 18181.

Verspachtelung der Gipsplatten gemäß Merkblatt Nr. 2 des Bundesverbandes der Gipsindustrie e.V. Qualitätsstufe Q2 Standardverspachtelung, Verarbeitung gemäß DIN 18181.
Menge: 15,000 m2

**1.3.2.50 Trockenwandputz, Q2**
Trockenwandputz aus GKB-Platten auf Kleberbatzen,
liefern und gemäß Herstellerangaben fluchtgerecht einbauen.
Untergrund: Mauerwerk/Beton, oder Gipsputz im Bestand.
Oberflächenqualität: Q2.
Menge: 50,000 m2

*Hinweis: Zulagen*

**1.3.2.60 Zulage für Türöffnung**
Zulage für Türöffnung in 2-lagig beplankte Montagewand bei Wanderstellung mit verstärkten Türpfosten (2 mm) aus C- bzw. UA-Ständerprofilen, incl. aller erforderlichen Verstärkungsprofile sowie Kopfstück, Fußplatte und Befestigungsmaterial,

Grösse der Öffnung im Lichten:
Breite:  76 bis 101 cm
Höhe:  201 bis 213,5 cm (ü.OKFFB)
Fertigwanddicke: bis 150 mm
Menge: 7,000 St

**1.3.2.70 Eckschutzprofile**
Eckschutzprofile liefern und lot- und fluchtrecht an
allen gefährdeten Ecken gemäß Herstellervorschrift
anbringen und einspachteln,
als Zulage zu allen Gipsplatten-Ständerwänden.
Menge: 15,000 m

**1.3.2.80 Zulage UA Profil im Bereich UP-Sanitärmontagegestelle**
UA-Profile, seitlich der Sanitärmontagegestelle
für WC's, Urinale, Waschtische, etc.

Materialstärke: min. 2 mm
Korrosionsschutz: C3
Achsabstand: 62,5 cm

liefern und fachgerecht einbauen.
Menge: 50,000 m

**1.3.2.90 Zulage zeitversetztes Schließen von Wänden und Vorsatzschalen**
Zulage zeitversetztes Schließen von Wänden und Vorsatzschalen, zur Ausführung von Installationsarbeiten
Menge: 250,000 m2

**1.3.2.100 Zulage Eckausbildung 90°**
Zulage für das Herstellen von 90 Grad Innen- und Außenecken als Wandanschluss.
Menge: 15,000 m

**1.3.2.110 Zulage Anarbeiten an Sanitärtraggestell Waschtisch**
Menge: 3,000 St

**1.3.2.120 Zulage Anarbeiten an Sanitärtraggestell WC**
Menge: 2,000 St

**1.3.2.130 Zulage Anarbeiten an Sanitärtraggestell Urinal**
Menge: 2,000 St

**1.3.2.140 Elektro-/Sanitärdurchführungen-Ausschnitt 50 mm**
Elektro-/Sanitädurchführungen-Ausschnitt in 2-lagig beplankte
Vorsatzschalen und Trennwände,
Einfach- oder Doppelständerwände ohne
Anforderungen an den Brandschutz anlegen und herstellen.

Durchmesser: bis 50 mm
Menge: 50,000 St

**1.3.2.150 Elektro-/Sanitärdurchführungen-Ausschnitt 75 mm**
Elektro-/Sanitädurchführungen-Ausschnitt in 2-lagig beplankte
Vorsatzschalen und Trennwände,
Einfach- oder Doppelständerwände ohne
Anforderungen an den Brandschutz anlegen und herstellen.

Durchmesser: bis 75 mm
Menge: 15,000 St

**1.3.2.160 Elektro-/Sanitärdurchführungen-Ausschnitt 100 mm**
Elektro-/Sanitädurchführungen-Ausschnitt in 2-lagig beplankte
Vorsatzschalen und Trennwände,
Einfach- oder Doppelständerwände ohne
Anforderungen an den Brandschutz anlegen und herstellen.

Durchmesser: bis 100 mm
Menge: 6,000 St

**1.3.2.170 Elektro-/Sanitärdurchführungen-Ausschnitt 125 mm**
EElektro-/Sanitädurchführungen-Ausschnitt in 2-lagig beplankte
Vorsatzschalen und Trennwände,
Einfach- oder Doppelständerwände ohne
Anforderungen an den Brandschutz anlegen und herstellen.

Durchmesser: bis 125 mm
Menge: 2,000 St

**1.3.2.180 Revisionsöffnung als Zulage 20 x 20**
Zulage für das Herstellen von Revisionsöffnungen in
Trockenbauwände, -vorsatzschalen, -verkofferungen, etc. doppelt beplankt,
Abmessung: 20 x 20 cm
Ausführung mit Stahlblechklappe mit Zargenrahmen und Vorreiberverschluß, weiß lackiert.
Menge: 2,000 St

**1.3.2.190 Revisionsöffnung als Zulage 40 x 40**
Zulage für das Herstellen von Revisionsöffnungen in
Trockenbauwände, -vorsatzschalen, -verkofferungen, etc. doppelt beplankt,
Abmessung: 40 x 40 cm
Ausführung mit Stahlblechklappe mit Zargenrahmen und Vorreiberverschluß, weiß lackiert.
Menge: 4,000 St

##### Untergruppe 1.3.3 Abhangdecken GK

**1.3.3.10 Abhangdecke Gipskarton, GKB**
Gipskartondecke als abgehängte Deckenkonstruktion, einseitig mit Gipskarton-Bauplatten GKBI beplankt,
auf drucksteifer Unterkonstruktion aus verzinkten Metallprofilen befestigt, mit Abhängern flucht- und waagerecht abgehängt und bauaufsichtlich zugelassen. Befestigungsmitteln befestigt.
Ausführung gemäß Herstellervorschrift, einschl. allen Anschlussarbeiten und Anschlussfugen,
Verbindungs- und Befestigungsmittel.
Unterkonstruktion nach DIN 18181:2007-02:
Profile:
Drucksteife Ausführung aus verzinkten:
- Stahlblechprofilen CD 60/27 als Grund- und
Tragprofil nach EN 14195,
Abhänger:
- Abhängen mit Noniussystemen (Ober-/Unterteil)
- Befestigen mit bauaufsichtlich zugelassenen Befestigungsmitteln
Verbindung:
- Verbindung Grund-Tragprofil mittels Kreuzverbindern,
- Abhänger und Kreuzverbinder nach EN 13964,
Achsabstand Abhänger: max. 900 mm,
Achsabstand Grundprofil: max. 1000 mm,
Achsabstand Tragprofil: 330 / 333 mm,
Beplankung:
Gipsplatte Typ H2 nach DIN EN 520 mit
reduzierter Wasseraufnahmefähigkeit,
(imprägnierte GK-Bauplatten GKBI nach DIN 18180),
1-lagig, Dicke: 1x 12,5 mm,
Platten stumpf stoßen und verspachteln.
Fugenausführung / Verspachtelung:
Schraubköpfe mit Schraubkopf- und Repairspachtel
flächenbündig abspachteln, Fugenausbildung nach Herstellervorschrift anwenden.
Oberfläche:
Standardverspachtelung gemäß IGG-Merkblatt 2,
Qualitätsstufe: Q 2

Untergrund:  Stahlbeton,
Abhanghöhe:  h = 55 bis 65 cm
Einbauhöhe:  h = 2,80 bis 2,90 m
  (UK angehängte Decke)
Raumhöhe:  h = von 3,44 bis 3,57m
  (lichte Raumhöhe im Rohbau)

Einbauorte:  EG, 1. OG
Menge: 65,000 m2

**1.3.3.20 Dehnfuge in Plattendecke**
Dehnfuge für Bauteiltrennung in Plattendecken anlegen.
Menge: 5,000 m

**1.3.3.30 Revisionsklappe, abgehäng.Unterd., 400/400mm, überstreichbar**
Revisionsklappe für abgehängte Unterdecke, incl. Auswechslung, vorgerichtet für den Einbau in 12,5 mm dick beplanckte Konstruktionen, liefern und einbauen

Abmessung (lichter Durchgang) : 40 x 40 cm

Nicht sichtbarer Rahmen, Deckel mit GK-Platte glatt, oder mit Lochung wie Decke des Einbauortes,
überstreichbar, entsprechend der Raumdecke.
Sicherung des Innendeckels durch selbst justierende Fangarme, mit in die Rahmenecken integrierten, nicht sichtbarem Verschluss- und Scharniersystem.
Menge: 2,000 St

**1.3.3.40 Revisionsklappe, abgehäng.Unterd., 400/400mm, Stahlblech, weiß**
Zulage für das Herstellen von Revisionsöffnungen in
Trockenbauwände, -vorsatzschalen, -verkofferungen, etc. doppelt beplankt,
Abmessung: 40 x 40 cm
Ausführung mit Stahlblechklappe mit Zargenrahmen und Vorreiberverschluß, weiß lackiert.
Menge: 1,000 St

**1.3.3.50 Revisionsklappe, abgehäng.Unterd., 600/600mm, überstreichbar**
Revisionsklappe für abgehängte Unterdecke, incl. Auswechslung, vorgerichtet für den Einbau in 12,5 mm dick beplanckte Konstruktionen, liefern und einbauen

Abmessung (lichter Durchgang) : 60 x 60 cm

Nicht sichtbarer Rahmen, Deckel mit GK-Platte glatt, oder mit Lochung wie Decke des Einbauortes,
überstreichbar, entsprechend der Raumdecke.
Sicherung des Innendeckels durch selbst justierende Fangarme, mit in die Rahmenecken integrierten, nicht sichtbarem Verschluss- und Scharniersystem.
Menge: 2,000 St

**1.3.3.60 Revisionsklappe, abgehäng.Unterd., 600/600mm, Stahlblech, weiß**
Zulage für das Herstellen von Revisionsöffnungen in
Trockenbauwände, -vorsatzschalen, -verkofferungen, etc. doppelt beplankt,
Abmessung: 60 x 60 cm
Ausführung mit Stahlblechklappe mit Zargenrahmen und Vorreiberverschluß, weiß lackiert.
Menge: 1,000 St

**1.3.3.70 Öffnung als Zulage, rund bis 250mm**
Öffnung rund für Luft Ein- und Auslässe der Lüftungsanlage,
als Zulage zu den vorbeschriebenen Deckensystemen,

Durchmesser bis 250mm.

Ausführung: einschl. Konstruktionsverstärkung und zusätzlicher Abhängungen.
Menge: 3,000 St

**1.3.3.80 Öffnung als Zulage, rund bis 300mm**
Öffnung rund für Luft Ein- und Auslässe der Lüftungsanlage,
als Zulage zu den vorbeschriebenen Deckensystemen,

Durchmesser bis 300mm.

Ausführung: einschl. Konstruktionsverstärkung und zusätzlicher Abhängungen.
Menge: 1,000 St

**1.3.3.90 Öffnung als Zulage, rund bis 400mm**
Öffnung rund für Luft Ein- und Auslässe der Lüftungsanlage,
als Zulage zu den vorbeschriebenen Deckensystemen,

Durchmesser bis 400mm.

Ausführung: einschl. Konstruktionsverstärkung und zusätzlicher Abhängungen.
Menge: 2,000 St

**1.3.3.100 Deckenausschnitt und Verstärkung Deckenlautsprecher, d=220mm**
Deckenausschnitt herstellen,
incl. zusätzlicher Abhängung und Konstruktionsverstärkung für:
Einbaulautsprecher bis 2kg,
als Zulage zu den Abhangdecken.
Menge: 1,000 St

**1.3.3.110 Verstärkung Rauchmelder, d=70mm**
zusätzlicher Konstruktionsverstärkung für:
Rauchmelder, als Zulage zu den Abhangdecken.
Menge: 1,000 St

**1.3.3.120 Deckenausschnitt und Verstärkung Pictogrammleuchte 320/75mm**
Deckenausschnitt herstellen,
incl. zusätzlicher Abhängung und Konstruktionsverstärkung für:
Pictogrammleuchte bis 3kg, als Zulage zu den Abhangdecken.
Menge: 2,000 St

**1.3.3.130 Zusätzliche Abhängung Deckenleuchten 625/625 mm**
Zusätzliche Abhängung für Deckenleuchten bis 7kg,
als Zulage zu den Rasterdecken.
Menge: 12,000 St

**1.3.3.140 Deckenausschnitt und Verstärkung Präsenzmelder, d=70mm**
Deckenausschnitt herstellen,
incl. zusätzlicher Abhängung und Konstruktionsverstärkung für:
Präsenzmelder, als Zulage zu den Abhangdecken.
Menge: 1,000 St

**1.3.3.150 Deckenausschnitt und Verstärkung Sicherheitsleuchte d=70mm**
Deckenausschnitt herstellen,
incl. zusätzlicher Abhängung und Konstruktionsverstärkung für:
Sicherheitsleuchte bis 1kg, als Zulage zu den Abhangdecken.
Menge: 1,000 St

##### Untergruppe 1.3.4 Abhangdecken Rasterdecken

**1.3.4.10 Rasterdecke Akustik, sichtbare Montage, 625/625 mm**
Akustikdeckensystem

Untergrund:  Stahlbeton,
Abhanghöhe: h = 55 bis 65 cm
Einbauhöhe: h = 2,80 bis 2,90 m
  (UK angehängte Decke)
Raumhöhe:  h = von 3,44 bis 3,57m
  (lichte Raumhöhe im Rohbau)

Einbauorte:  EG und 1. OG

Lieferung und Montage eines Akustikdeckensystems, bestehend aus Akustikdeckenplatten und Unterkonstruktion.

1. Systembestandteil: Akustikdeckenplatten aus Steinwolle

Plattendicke: ca. 14 mm
Modulabmessungen: 625 x 625 mm
Kantenausbildung: gem. DIN EN 13964

Die Akustikdecke gewährleistet darüber hinaus mindestens folgende funktionelle Eigenschaften:

Sichtseite:  Richtungsungebundene, akustisch
  transparente Oberfläche
Farbe:  Helle weiße Oberfläche mit dauerhafter Beständigkeit gegen Schmutz

Rückseite:  abriebminderndes Vlies

Brandverhalten: Euroklasse A1 nach DIN EN 13501-1
Schmelzpunkt: >1000° C, nach DIN 4102-17

Biegezugfestigkeitsklasse: 1/C/0N

Feuchtigkeitsbeständigkeit: 100% RH, bei 0 - 40 °C
Nassabriebbeständigkeit: Klasse 1, nach EN ISO 11998:2007

Lichtreflexionsgrad: 87 %, nach ISO 7724-2
Lichtdiffusion: > 99 %
Weißegrad:  L-Wert = 94,5, nach ISO 7724
Glanzwert:  0,8 % nach ISO 2813

Reinigungsfähigkeit: Antistatische Oberfläche zu reinigen mit weicher Bürste oder Staubsauger, bzw. mit feuchten Tuch oder Schwamm

Grenzwert Formaldehyd:
unterhalb der Klasse E1 nach DIN EN 13964

Praktischer Schallabsorptionsgrad nach DIN EN ISO 11654 bei einer totalen Konstruktionshöhe von 200mm

125 Hz = 0,60
250 Hz = 0,90
500 Hz = 1,00
1.000 Hz = 0,90
2.000 Hz = 1,00
4.000 Hz = 1,00

Absorptionsklasse: A (nach DIN EN ISO 11654); alphaW= 0,9

2. Systembestandteil: Unterkonstruktion

System: demontierbar

Profilbreite:  24 mm
Profilhöhe:  38 mm (Haupt- und Querschienen)
Materialstärke: Hauptschienen: 2 x 0,4 mm;
  Querschienen: 2 x 0,3 mm
Profilfarbe:  Weiß, ähnlich RAL 9003

Darüber hinaus gewährleistet die Unterkonstruktion mindestens folgende funktionelle Eigenschaften:

Brandverhalten: Euroklasse A1 nach DIN EN 13501-1
Korrosionsklasse: B, nach DIN EN 13964

Montagekurzbeschreibung

Die Akustikdecke ist in der oben genannten abgehängten T-Profil Unterkonstruktion gem. Systembeschreibung als Einlege-System zu liefern und zu montieren. Die Unterkonstruktion ist werkzeuglos demontierbar und wiederverwendbar und zusätzlich sind alle Platten einzeln demontierbar.

Die abnahmefertige Montage ist nach DIN EN 13964, Vorbemerkungen, Architektenplänen, Angaben der Bauleitung sowie den Hersteller- Verarbeitungsrichtlinien auszuführen.
Menge: 570,000 m2

**1.3.4.20 Elastischer Anschluss**
Verfugung, elasto-plastisch, einseitig der Winkelprofilanschlüsse  gegen angrenzende Wände, mit 1-Komponeten-Dichtstoff auf Acryldispersionsbasis (überstreichbar).
Menge: 320,000 m

**1.3.4.30 Randfries, 215mm GK glatt und flächenbündig, incl. UK**
Randfries 215mm GK glatt und flächenbündig

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Menge: 90,000 m

**1.3.4.40 Zulage für Randfriesverbreiterung um ca. 195mm in Fensternischen, incl. UK**
Menge: 90,000 m

**1.3.4.50 Zulage für OSB-Verstärkung 215mm als Befestigungsebene für Vertikallamellen**
Zulage für OSB-Verstärkung 200mm als Befestigungsebene für Vertikallamellen
Menge: 20,000 m

**1.3.4.60 Anschnitt gerade und im Winkel**
Zulage für das saubere Anscheiden der Abhangrasterdeckenelemente für Standard- und Feuchtraumdecken im Deckenrand- und Knicklinienbereich der Raumgeometrie.
Menge: 190,000 m

**1.3.4.70 Winkelprofil für Rasterdecke**
Wandanschlüsse als scharfkantiges Stufenprofil liefern
und fachgerecht nach Herstellervorschrift montieren,
passend zu den Decken der vorgenannten Position.
Die Wandanschlüsse bestehen aus weißen Winkelprofilen, die in Direktmontage mit bauaufsichtlich zugelassenen Befestigungsteilen anzubringen sind.
Der Wandwinkel ist mit einem maximalen
Befestigungsabstand von 250 mm zu befestigen.

Abwicklung:  24/24 mm
Dicke:  0,4 mm
Farbe:  weiß

Flankierende Bauteile: Mauerwerk/Beton/GK-Wand

für Aussenecken sind Profilfertigteile einzubauen und in den Preis mit einzukalkulieren.
Menge: 320,000 m

**1.3.4.80 Öffnung als Zulage, rund bis 400mm**
Öffnung rund für Luft Ein- und Auslässe der Lüftungsanlage,
als Zulage zu den vorbeschriebenen Deckensystemen,

Durchmesser bis 400mm.

Ausführung: einschl. Konstruktionsverstärkung und zusätzlicher Abhängungen.
Menge: 4,000 St

**1.3.4.90 Deckenausschnitt als Zulage, quadratisch 400/400 mm**
Öffnung 'quadratisch für Lüftungsein- und auslässe'
als Zulage zu den vorbeschriebenen Deckensystemen

Abmessungen: 400 x 400 mm

Ausführung: einschl. Konstruktionsverstärkung, zusätzliche Abhängungen im System vorsehen
Menge: 4,000 St

**1.3.4.100 Deckenausschnitt und Verstärkung Präsenzmelder, d=70mm**
Deckenausschnitt herstellen,
incl. zusätzlicher Abhängung und Konstruktionsverstärkung für:
Präsenzmelder, als Zulage zu den Abhangdecken.
Menge: 10,000 St

**1.3.4.110 Verstärkung Rauchmelder, d=70mm**
zusätzlicher Konstruktionsverstärkung für:
Rauchmelder, als Zulage zu den Abhangdecken.
Menge: 10,000 St

**1.3.4.120 Deckenausschnitt und Verstärkung Pictogrammleuchte 320/75mm**
Deckenausschnitt herstellen,
incl. zusätzlicher Abhängung und Konstruktionsverstärkung für:
Pictogrammleuchte bis 3kg, als Zulage zu den Abhangdecken.
Menge: 10,000 St

**1.3.4.130 Deckenausschnitt und Verstärkung Sicherheitsleuchte d=70mm**
Deckenausschnitt herstellen,
incl. zusätzlicher Abhängung und Konstruktionsverstärkung für:
Sicherheitsleuchte bis 1kg, als Zulage zu den Abhangdecken.
Menge: 10,000 St

**1.3.4.140 Öffnung als Zulage, rund bis 200mm**
Öffnung rund für Luft Ein- und Auslässe der Lüftungsanlage,
als Zulage zu den vorbeschriebenen Deckensystemen,

Durchmesser bis 200mm.

Ausführung: einschl. Konstruktionsverstärkung und zusätzlicher Abhängungen.
Menge: 10,000 St

**1.3.4.150 Deckenausschnitt und Verstärkung Deckenlautsprecher, d=220mm**
Deckenausschnitt herstellen,
incl. zusätzlicher Abhängung und Konstruktionsverstärkung für:
Einbaulautsprecher bis 2kg,
als Zulage zu den Abhangdecken.
Menge: 10,000 St

**1.3.4.160 Verstärkung Blitzleuchte, d=70mm**
zusätzlicher Konstruktionsverstärkung für:
Blitzleuchte als Zulage zu den Abhangdecken.
Menge: 10,000 St

##### Untergruppe 1.3.5 Brandschutzverkleidungen

**1.3.5.10 Revisionsklappe F90, 400/400mm**
Revisionsklappe F90 für abgehängte Unterdecke, incl. Auswechslung, vorgerichtet für den Einbau in 12,5 bis ca. 25 mm dick beplanckte Konstruktionen, liefern und einbauen

Abmessung (lichter Durchgang) : 40 x 40 cm

Brandschutzanforderung: Feuerwiderstandsklasse F90.

Nicht sichtbarer Rahmen, Deckel mit GK-Platte glatt wie Decke des Einbauortes, überstreichbar, entsprechend der Raumdecke.
Sicherung des Innendeckels durch selbst justierende Fangarme, mit in die Rahmenecken integrierten, nicht sichtbarem Verschluss- und Scharniersystem.
Menge: 3,000 St

**1.3.5.20 E30 - I90-Koffer, 200/200mm**
Ausführung von E30 - I90-Koffern
(Brandbeanspruchung von innen),
Abkofferung von Installationstrassen
oberhalb der abgehängten Decken in Einzellängen.
Beplankung 3 seitig, Abmessung (H/B) 200/200mm
Ausführung des Koffers gemäß Herstellervorschrift z.B. mittels Feuerschutzplatten incl. der erforderlichen Unterkonstruktion und den fachgerechten Anschlüssen an angrenzende Bauteile sowie der erforderlichen Spachtelarbeiten.
Ein Prüfzeugnis über das eingesetzte System ist vor Beginn der Arbeiten vorzulegen.
Menge: 20,000 m

**1.3.5.30 E30 - I90-Koffer, 200/300mm**
Ausführung wie Position 1.1.7.10,
jedoch Abmessung (H/B) 200/300mm
Menge: 35,000 m

**1.3.5.40 E30 - I90-Koffer, 200/400mm**
Ausführung wie Position 1.1.7.10,
jedoch Abmessung (H/B) 200/400mm
Menge: 4,000 m

**1.3.5.50 F90-A - Schachtwand**
Schachtwand, mit Brandschutz DIN 4103-1,
Einbaubereich 2, Höhe 3,49 m, Dicke 125 mm,
Feuerwiderstandsklasse DIN 4102-2, F 90 -A,
umlaufende Anschlüsse starr, vorhandener
Befestigungsuntergrund: Stahlbeton/MW
Ausführung mit Ständerwerk aus UW + CW 75-Profilen,
Beplankung aus 2 x 25 mm Massivbauplatten GKF (F90), DIN 18180,
Menge: 10,000 m2

**1.3.5.60 Decke Gipskarton, Ausführung F90**
Feuerwiderstandsklasse:  F90;

Wandanschluss: Randprofil UD 28/27,  Befestigungsabstand = 400 mm
Abhängung:  Nonius-Hänger mit Grundprofil
  verschrauben, Abstand a = 750 mm
Abhängehöhe: bis 150cm

Unterkonstruktion:
  Grundprofile: CD 60/27, Achsabstand c = 80 cm
  Tragprofile:  CD 60/27, Achsabstand b = 50 cm
Verbindung der Profile: Kreuzverbinder für CD

Dämmschicht Mineralwolle DIN EN 13162:
Dicke:  1x 40 mm, (zusätzlich 15cm breiter Streifen auf den Grundprofilen)
Rohdichte: = 40 kg/m³
Schmelzpunkt nach DIN 4102-17: = 1000 °C

Beplankung:
Plattendicke/-typ: 2x 20 mm Massivbauplatte, zweilagig
Max. Plattenformat: 62,5 cm x 250 cm
Befestigung/Abstand: Schnellbauschrauben
        1. Lage: 3,5 x 35 Abstand max. 51 cm,
        2. Lage, 3,5 x 55 Abstand max. 17 cm

liefern, flucht- und fachgerecht einbauen.
Menge: 15,000 m2

### Leistungsbuch 2 Stundenlohnarbeiten

#### Hauptgruppe 2.1 Stundenlohnarbeiten

##### Untergruppe 2.1.1 Stundenlohnarbeiten

*Hinweis: Stundenlohnarbeiten - Vorbemerkung*
Stundenlohnarbeiten werden nur in Absprache mit der örtlichen Bauleitung anerkannt. Der Unternehmer muss die Leistung und deren Notwendigkeit  vor Beginn der Ausführung gegenüber der örtlichen Bauleitung erklären und den Beginn der Durchführung, sowie die Fertigstellung der Arbeiten anzeigen.

Zuschläge für Überstunden sind einzurechnen, Zuschläge
für Nacht-, Sonntags- und Feiertagsarbeit jedoch nicht.
Alle Lohnaufwendungen, einschl. vermögenswirksamer Leistungen mit den Zuschlägen für Gemeinkosten (Sozialkassenbeiträge, Winterbauumlage und dgl.),
sowie Lohn- und Gehaltsnebenkosten, sind mit einzukalkulieren.

Wenn in der Leistungsbeschreibung nicht anders vorgeschrieben, umfassen die Leistungen die Lieferung der dazugehörigen Stoffe und Bauteile einschließlich abladen und lagern auf der Baustelle. Ebenfalls einzurechnen ist auch, dass der jeweilige An- und Abtransport von Geräten nicht gesondert vergütet wird.

**2.1.1.10 Baufacharbeiter**
Baufacharbeiter einsetzen.
Menge: 20,000 h

**2.1.1.20 Bauhelfer**
Bauhelfer oder dgl. einsetzen.
Menge: 20,000 h
